# Bundespolizeiinspektion Neubau
Angebotsaufforderung (GAEB DA XML 3.2, DA83)
Projekt: 11310a_E3_0002
Währung: EUR
Nebenangebote zugelassen: ja
Abgabeort: SB Region Nord-West, Schloss, 49186 Bad Iburg
Auftraggeber: Staatl. Baumanagement Region Nord-West, (ab 01.01.2022), Schloss, 49186 Bad Iburg, D, Ansprechpartner Vergabestelle, Telefon 05403 7302-500, Fax 05403 7302-999, E-Mail vergabe@sb-rnw.niedersachsen.de
Erstellt mit: GXML Toolbox V3.3 R20230829, iTWO_64 V25.0.650, 15.10.2026

## 26E30112 Raumlufttechnik und Splitklima
Datum: 15.10.2026
EP-Anteile: Löhne; Stoffe; Geräte; Sonstiges

### Bereich 01 Raumlufttechnik- und Splitklima

*Hinweis: 1.0 Allgemeine Baubeschreibung*
1.0 Allgemeine Baubeschreibung

Anlass/Allgemein

Die Bundesanstalt für Immobilienaufgaben (BImA) als Bauherr und das Staatliche Baumanagement Region Nord-West als Bauverwaltung planen und leiten die Errichtung eines Neubaus für die Bundespolizeiinspektion in Bad Bentheim (BPB). Anlass dazu ist einhergehend mit der Neuorganisation der Bundespolizei der gestiegene Raumbedarf für den Inspektionssitz, sowie die Anpassung der Sicherheitsanforderungen. Um die Sicherstellung der Aufgabenerfüllung zu ermöglichen wird der Neubau der Bundespolizeiinspektion notwendig. Im Weiteren besteht für den jetzigen Standort dringender baulicher Erhaltungs- und Erweiterungsbedarf.
Durch die Zusammenfassung aller Bereiche der Bundespolizeiinspektion werden neben diesen substanziellen baulichen und betrieblichen Problemen die gesamten Abläufe im operativen und strategischen Betriebsmanagement vereinfacht. Hierbei ist zwingend die Vorgaben der BImA für barrierefreies Bauen umzusetzen (siehe Barrierefreiheitskonzept). Außerdem ist eine BNB Silber-Zertifizierung zu erreichen.

Standort:
Das rechteckig angelegt Baugrundstück befindet sich in Bad Bentheim - Gildehaus, Athener Straße 2, im 11. Teilabschnitts des Gewerbegebiet A30 / K26 XI.
Die Grundstücksgröße beträgt ca. 12.480 m² und liegt auf einer mittleren Höhenlage von ca. 31,10 m ü.NHN, ist eben, ohne großartige Höhenunterschiede zuletzt zu landwirtschaftlichen Zwecken genutzt.
In unmittelbarer Nähe des Grundstücks, in ca. 0,5 km Entfernung, liegt die Bundesautobahn A 30 mit der Autobahn-Anschlussstelle Gildehaus.

Baubeschreibung
Hauptgebäude:
Bei dem Neubau handelt es sich um ein 3-geschossiges Gebäude, welches als Solitärgebäude auf dem südlichen Teil des Grundstücks geplant wird. Die Außenabmessungen betragen ca. 42 x 42 Meter.
Durch einen begrünten Innenhof, mit den Abmessungen von ca.16,50 x 16,50 m, erhält das Gebäude einen introvertierten Bereich.

Der Neubau wird in konventioneller Bauweise mit einem begrünten Flachdach mit PV-Anlagen und einer Klinker-Lochfassade errichtet. Über unterschiedliche Gestaltung der Klinkersortierung und Fugenausbildung und ggf. Profilierungen werden optisch Schichtungen und waagerechte Fensterbändern erzeugt, die die Fassade unter Berücksichtigung der dahinterliegenden Funktionsbereiche gestalterisch gliedern.
Der Eingangsbereich erhält abweichend eine vorgehängte Metallblechfassade.

Erschließung
Die Zuwegung zum Grundstück erfolgt über drei separate Zufahrten, die durch Tore in den Zaunanlagen sicherheitstechnisch zur Straße abgetrennt sind.
Auf der Nord-Westseite, an der Hauptzufahrt und dem Parkplatz befindet sich im Bereich der Wache der Besuchereingang. Dieser Eingangsbereich wird durch einen Rücksprung in der Fassade betont und bildet somit einen überdachten Bereich. An der Nordseite des Gebäudes ist im Bereich des ersten Treppenhauses der Personaleingang und an der Südseite des Gebäudes der Zugang zu dem Gewahrsamsbereich angeordnet.

Zwei Treppenhäuser verbinden die drei Geschosse miteinander. Die barrierefreie Erschließung aller Geschosse wird über einen behindertengerechten Aufzug sichergestellt, der gem. BImA-Standard Barrierefreiheit als Sicherheitsaufzug ausgestattet wird, der die Selbstrettung aller Personen im Gebäude gewährleisten soll.

Die Büro- und Nebenräume werden über einen zentralen Flur, als Zweibund, organisiert und reihen sich um den Innenhof. Sonderbereiche wie Schulungs- und Aufenthaltsbereiche sind zum Innenhof orien-tiert.
Durch den zentralen Innenhof und entsprechende Brandabschnittstrennungen ergeben sich auf jeder Etage vier Bereiche.

Konstruktion
Die Bodenverhältnisse unterhalb des Oberbodens werden laut Baugrundgutachten als ausreichend tragfähig für den Neubau bewertet.
Besondere Gründungsmaßnahmen sind nicht erforderlich. Der Oberboden muss abgetragen und nachverdichtet werden. Für die Gründungsarbeiten muss eine bauzeitliche Grundwasserabsenkung berücksichtigt werden. Die vorgefundenen Sande des Unterbodens können für Füllzwecke verwendet werden, der Oberboden dagegen muss abgefahren werden.

Der Neubau wird nicht unterkellert. Das statische System sieht eine Flachgründung als elastisch gebettete Sohlplatte in 25 cm starke vor, mit Streifenfundamenten im Bereich der Außenwände, der Stahlbetonstützen und einigen wenigen tragenden Wänden vor.
Aufgrund des hohen Grundwasserstandes wird die erdberührte Konstruktion in WU-Beton ausgeführt.

Es liegt ein Achsraster von 1,35 Metern zu Grunde. Bei dem Neubau handelt es sich um einen Skelettbau, mit einem Stützenraster von 5,40 x 5,40 beziehungsweise 6,85 Metern.
Die tragende Konstruktion besteht aus Stahlbetonflachdecken in Verbindung mit ausreichend angeordneten StB-Stützen und StB-Wänden z.B. der Treppenhäuser und Schächte zur Aussteifung.
Sicherheitstechnische Bereiche wie Gewahrsamsbereiche werden in Massivbauweise ausgeführt. Zur Hausanschlussleitungseinführung gibt es Sohlvertiefungen.

Nutzung
Bei dem Neubau der Bundespolizeiinspektion handelt es sich um ein Gebäude mit überwiegender
Büronutzung. Im Erdgeschoss sind im östlichen Teilbereich die notwendigen Technik- und Lagerräume angeordnet.

Die Nutzung des Gebäudes gliedert sich wie folgt:

Erdgeschoss: Wache / Gewahrsam / Vernehmung / Technikräume / Lagerräume
1.Obergeschoss: Einsatzzentrale / Controlling / Sachbearbeiter / Schulungsräume
2.Obergeschoss: Umkleideräume / Ermittlungsdienst / Ruhe- und Unterkunftsräume

Nebengebäude:
Angrenzend zu dem zuvor beschriebenen Hauptgebäude wird auf der Nordseite ein eingeschossiges Nebengebäude errichtet.

In dem Nebengebäude werden folgende Nutzungen untergebracht:
-  Garagen für vier Dienstfahrzeuge
-  Kfz-Werkstatt
-  Lager-, Büro- und Aufenthaltsräume für das Facilitymanagement.
-  Netzersatzanlage und Trafostation

Die Abmessungen des Gebäudes betragen ca. 29 x 13,50 Meter, zuzüglich eines auskragenden, die Fahrradstellplätze und einen Anhängerstellplatz schützenden Dachs, dass durch eine Wandscheibe abgefangen wird, und den Baukörper optisch solitär abschließt. Das Nebengebäude wird, wie das Hauptgebäude, in konventioneller, massiver Bauweise mit einem begrünten Flachdach mit PV-Anlage und einer Klinkerfassade errichtet und passt sich somit dem Neubau der Bundespolizei an.
Die Garage und die Werkstatt sind von dem Parkplatz aus befahrbar und mit Sektionaltoren ausge-stattet. Die Büro- und Lagerräume in dem hinteren Bereich des Gebäudes werden über einen zentralen Flur mit Eingang in Richtung des Hauptgebäudes erschlossen. Einzelne Fenster, optisch zusammen gruppiert über die Klinkergestaltung sorgen bei den Büro- und Lagerräumen für die notwendige Belich-tung und Belüftung.

Die max. Anschlussleistung aus dem öffentlichen Niederspannungsnetz beträgt lediglich ca. 250 kW. Aufgrund des neuen Elektromobilitätskonzeptes zukünftiger Dienstfahrzeuge mit Elektromotoren und notwendiger Ladestationen wird die Leistung des öffentlichen Niederspannungsnetzes aber nicht aus-reichend sein und macht die nutzereigene Trafostation im Nebengebäude erforderlich.

Innenraumgestaltung
Decken: Büros und Flure werden mit abgehängten Akustik-Gipskartondecken ausgestattet. Untergeordnete Räume bleiben mit gestrichener Rohdecke, die Umkleidebereiche erhalten Sichtbetonunterdecken.
Böden: Treppenhäuser und Erdgeschossflure werden mit Betonwerkstein belegt. Büroflächen werden mit Kugelgarn-Teppichboden ausgelegt, Flure der Obergeschosse erhalten Industrieparkett, diverse Bereiche Bereich erhalten Linoleumboden und Sanitärflächen werden gefliest.
Wände: Wände werden hauptsächlich geputzt oder in Q3 gespachtelt und gestrichen, in Nassbereichen gefliest.
Barrierefreiheit: Das Konzept für barrierefreies Bauen der BImA wurde vollständig berücksichtigt und in die Planung integriert. Sämtliche Bereiche des Hauptgebäudes sind barrierefrei zugänglich.

Die Außenanlagen werden zum großen Teil durch die Unterbringung der notwendigen Stellplätze, Zuwegungen und Grünanlagen und südseitig eine Terrasse bestimmt. Darin enthalten, notwendige Funktionen für Aufenthalt, Fahrradstellplätze etc.
Die Stellplätze erhalten Stahl-Glas-Photovoltaiküberdachungen und zum Teil E-Ladestationen

*Hinweis: 1.1 Bauablauf*
1.1 Bauablauf

Der Bauablauf ist wie folgt vorgesehen. Es steht dem Bieter frei, in Abstimmung mit der Objektüberwachung Optimierungen der Bauabläufe vorzunehmen, sofern wesentliche Termine für Fremdgewerke nicht beeinträchtigt werden.

Baustelleneinrichtung
Vor Beginn der Arbeiten wird die übergeordnete Baustelleneinrichtung abgeschlossen.
Das Gewerk Rohbau wird für die gesamte Bauzeit eine Ein- und Ausfahrt für die Baustelle anlegen. Zwei vorhandene Bodenmieten werden entfernt, und es erfolgt der Aufbau der Baustraße. Zusätzlich werden gemäß Baustelleneinrichtungsplan Flächen für Container, Absetzmulden und Bewegungszonen mit einer Schottertragschicht vorbereitet.
Danach folgt der Spezialtiefbau. Die Rohbauarbeiten ruhen, bis die Baugrube für das Untergeschoss ausgehoben wurde.

Konstruktive Vorgaben und Abdichtungen
Die Gründungsbauteile des Hauptgebäudes werden als WU-Konstruktion (wasserundurchlässig) ausgeführt. Details hierzu sind im WU-Konzept beschrieben.
Zunächst werden die Sauberkeitsschichten unterhalb der Bodenplatte hergestellt.

*Hinweis: 2.0 Angaben zur Ausführung gemäß VOB Teil C - DIN 18299 ff*
2.0 Angaben zur Ausführung gemäß VOB Teil C - DIN 18299 ff
Mit der vorgelegten Leistungsbeschreibung werden alle dem Auftraggeber zum Zeitpunkt der Ausschreibung bekannten Angaben zur Baustelle dokumentiert. Sofern weiterführende Angaben für die sorgfältige Erstellung der Kalkulation des Angebotes erforderlich werden, bzw. wenn die Vergabeunterlagen nach Auffassung des Bieters Unklarheiten enthalten, hat der Bieter unverzüglich - jedoch spätestens vor Angebotsabgabe den Bauherren schriftlich darauf hinzuweisen und um Aufklärung zu bitten.
Soweit in der Leistungsbeschreibung auf technische Spezifikationen, z. B. nationale Normen, mit denen europäische Normen umgesetzt werden, europäische technische Zulassungen, gemeinsame technische Spezifikationen, internationale Normen, Bezug genommen wird, werden auch ohne den ausdrücklichen Zusatz: oder gleichwertig, immer gleichwertige technische Spezifikationen in Bezug genommen.

*Hinweis: 2.1.0. Angaben zur Baustelle*
2.1.0. Angaben zur Baustelle
2.1.1. Lage der Baustelle, Umgebungsbedingungen, Zufahrtsmöglichkeiten und Beschaffenheit der Zufahrt sowie etwaige Einschränkungen bei ihrer Benutzung.

Das Baugrundstück befindet sich in Bad Bentheim - Gildehaus, Athener Straße 2, Gemarkung Gilde-haus, Flur 80, Flurstück 18/16 im Gewerbegebiet A30 / K26 XI.
Die Grundstücksgröße beträgt ca. 12.480 m². Es ist in der Grundstücksgeometrie rechteckig angelegt. Das Grundstück liegt auf einer mittleren Höhenlage von ca. 31,10 m ü.NHN und stellt sich als ebene Grünwiese, ohne großartige Höhenunterschiede, dar.
Die Flächen des 11. Teilabschnitts des Gewerbeparks wurden vor der Erschließung des Gewerbegebietes zu landwirtschaftlichen Zwecken genutzt.
In unmittelbarer Nähe des Grundstücks, in ca. 0,5 km Entfernung, liegt die Bundesautobahn A 30 mit der Autobahn-Anschlussstelle Gildehaus.
Die Westgrenze des Grundstücks wird durch die Athener Straße gebildet, über die auch die Zufahrt zur Baustelle und später zur Bundespolizei erfolgen wird. Im nördlichen und östlichen Bereich des Grundstücks schließen Grün- und Weideflächen an das Grundstück an. Auf dem Nachbargrundstück im Süden wird das neue Regenrückhaltebecken erstellt, welches das Regenwasser des Gewerbegebietes zwischenspeichert. Anschließend an das Regenrückhaltebecken folgt die Baumwollstraße.
Mit der Erschließung des Gewerbeparks und dem Ausbau der Athener Straße werden alle erforderli-chen Versorgungsanschlüsse wie Wasser- und Abwasser-, Strom- und Telekommunikationsan-schlüsse in unmittelbarer Nähe zum Baugrundstück vorhanden sein.
Vor Beginn der Bauarbeiten wird an der südlichen und direkt oberhalb der nördlichen geplanten, Grundstückszufahrt, die später zwei der drei dauerhaften Zufahrten bilden, eine provisorische geschotterte Zufahrt für die Bauzeit durch den Auftragnehmer für die Rohbauarbeiten errichtet.

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
2.1.2. Besondere Belastungen aus Immissionen sowie besondere klimatische oder betriebliche Bedingungen
An der Westseite des Baugrundstücks verläuft die Zufahrtstraße als Sackgasse. Ggf. entstehende Einschränkungen hieraus sind zu beachten. Schalltechnische Einwirkungen aus dem Außenlärm sind den entsprechenden Gutachten zu entnehmen, besondere sind nicht bekannt.

2.1.3. Art und Lage der baulichen Anlagen, z. B. auch Anzahl und Höhe der Geschosse
Art:  Büro- und Verwaltungsgebäude (Sonderbau) Technik/Garage
Bruttogeschossfläche R  ca. 4.912,14 m²
Bruttorauminhalt Rca. 18.885,96 m³
Nutzfläche (1-7)  ca. 2.718,50 m²
Gebäudehöhe über Geländemax. Höhe Attika ca. 12,55 m v. OK-Gelände
Geschosse  3 Vollgeschosse
Höhe des obersten Vollgeschosses7,50 m v. OK-Gelände OKFF
Dachebene  11,48 m v. OK-Gelände OKFF
Höhe OK Attika höchstes Gebäude12,53 m v. OK-Gelände OKFF

2.1.4. Verkehrsverhältnisse auf der Baustelle, insbesondere Verkehrsbeschränkungen
Die Baustelleneinrichtungsfläche wird vor Beginn der Arbeiten vorbereitet, Wegeflächen werden mit Schotter befestigt. Bereiche für Materiallagerung und -bearbeitung sind vor ihrer Nutzung mit der Objektüberwachung abzustimmen. Während der gesamten Bauzeit sind diese Flächen sauber, ordentlich und gefahrlos begehbar zu halten. Wege müssen jederzeit freigehalten werden. Abfälle sind bis zum Abtransport in geeigneten Behältern zu lagern. Auf dem gesamten Gelände gilt die Straßenverkehrsordnung (StVO). Lagerungen von Aushubboden sind mit der örtlichen Bauleitung abzustimmen um auf den Bauprozess keine störenden Einwirkungen zu haben.

2.1.5. Für den Verkehr freizuhaltende Flächen
Öffentliche Zufahrten und die im Baustelleneinrichtungsplan nicht als Lagerflächen gegenzeichneten Flächen sind grundsätzlich für den Verkehr freizuhalten. Ggf. Abweichungen in Abstimmung mit der Bauleitung.
2.1.6. Art, Lage, Maße und Nutzbarkeit von Transporteinrichtungen und Transportwegen, z.B. Montageöffnungen
Transport- und Hebezeuge stehen innerhalb und außerhalb des Gebäudes nicht zur Verfügung und
sind, bei Bedarf vom Auftragnehmer beizustellen. Die Kosten dafür sind mit den Einheitspreisen abgegolten.
Einsatz und die Aufstellung sind rechtzeitig anzukündigen und zwingend mit der Bauleitung abzustimmen.
2.1.7. Lage, Art, Anschlusswert und Bedingungen für das Überlassen von Anschlüssen für Wasser, Energie und Abwasser.
Dem Auftragnehmer (AN) werden im Rahmen der übergeordneten Baustelleneinrichtung Übergabepunkte für Baustrom in allen Geschossen bereitgestellt. Ab diesen Punkten sind Entfernungen von bis zu 100 Metern einzuplanen. Die bedarfsgerechte Verteilung der Baustromversorgung bis zu den jeweiligen Einsatzorten obliegt dem AN.

Ein Wasseranschluss wird auf dem Gelände zur Verfügung gestellt. Weitere notwendige Entnahmestellen sind vom AN eigenverantwortlich zu installieren.
Das Abwasser der Sanitärcontainer wird über einen Anschluss an den bestehenden Mischwasserkanal entsorgt.

Die Kosten für Baustrom und Bauwasser werden durch den AG getragen und sind nicht einzukalkulieren.

2.1.8. Lage und Ausmaß der dem Auftragnehmer für die Ausführung seiner Leistungen zur Benutzung oder Mitbenutzung überlassenen Flächen und Räume
Die im BE-Plan festgelegten Flächen stehen den Auftragnehmern gemeinsam zur Verfügung. Sie umfassen Bereiche für Materiallagerung sowie Container. Diese Flächen sind nicht exklusiv für einen Auftragnehmer reserviert, sondern werden von allen vor Ort tätigen Auftragnehmern gemeinsam genutzt. Flächen für Mannschaft- und Materialcontainer stehen ebenso wie Lagerflächen grundsätzlich nur sehr eingeschränkt zur Verfügung. Der Bedarf muss nach Vertragsschluss angemeldet werden, die benötigte Containerstellfläche ist im Baustelleneinrichtungsplan des Auftragnehmers darzustellen.

Die Koordination erfolgt über die örtliche Objektüberwachung.

Lagerflächen innerhalb des Gebäudes, insbesondere für Ausbaugewerke, müssen in Absprache mit der Objektüberwachung hinsichtlich Lage und Nutzungsdauer festgelegt werden. Sollten Räume für die Lagerung genutzt werden, ist der Auftragnehmer für eine provisorische Sicherung, beispielsweise durch Bautüren, selbst verantwortlich.

Bitte beachten Sie, dass Wohncontainer im Baustellenbereich nicht zugelassen sind.

2.1.9. Besondere umweltrechtliche Vorschriften
Lärmimmission:
Bei der Ausführung der Arbeiten sind - soweit erforderlich - die notwendigen Maßnahmen zur Schallabschottung zu ergreifen, damit die Immissionswerte der TA-Lärm nicht überschritten werden. Die Kosten für diese Maßnahmen sind in die Einheitspreise einzurechnen.

Staubimmission:
Es ist auf eine besonders staubarme Ausführung der Arbeiten zu achten.

Bestehendes Abwassernetz:
Die vorhandenen Entwässerungskanäle und sanitären Abflusseinrichtungen dürfen nicht zum Reinigen von Werkzeugen benutzt werden. Materialrückstände dürfen nicht in Abwasserkanäle geleitet werden.

Schadstoffe:
Es ist die TRGS 540 "Vermeidung sensibilisierender Stoffe am Arbeitsplatz" zu beachten. Es sind nur solche Kleber und andere Baustoffe einzusetzen, die vom Hersteller empfohlen, umweltverträglich und schadstofffrei sind. Die entsprechenden technischen Datenblätter sind auf Verlangen vorzulegen.

Umweltschädliche Baustoffe:
Die Verwendung von Baustoffen und Bauteilen, die gesundheitsschädliche Stoffe enthalten, z.B. Formaldehyd, PCB etc. ausscheiden, sind unzulässig. Es sind ausschließlich HFCKW-freie Baustoffe zugelassen. Die entsprechenden Nachweise über die verwendeten Fabrikate und Baustoffe sind der Bauleitung vor Ausführung der Arbeiten unaufgefordert vorzulegen.

Siehe auch Allgemeine BNB-Anforderungen nebst Anlagen.
2.1.10. Besondere Vorgaben für die Entsorgung, z.B. Beschränkungen für die Beseitigung von Abwasser und Abfall.
Das Aufstellen der Container für das Sammeln, Trennen und Entsorgen der anfallenden Wertstoffe und des Mülls des Auftragnehmers, gem. Kreislaufwirtschafts- und Abfallgesetz ist vor Beginn der Baumaßnahme im Baustelleneinrichtungsplan des Auftragnehmers darzustellen und mit der örtlichen Objektüberwachung abzustimmen.
Die Entsorgung von KMF, sowie anderweitig belasteten Materials hat gemäß den Vorschriften zu erfolgen.
Siehe auch Allgemeine BNB-Anforderungen nebst Anlagen.

2.1.11. Schutzgebiete oder Schutzzeiten im Bereich der Baustelle, z.B. wegen Forderungen des Gewässer-, Boden-, Natur-, Landschafts- oder Immissionsschutzes; vorliegende Fachgutachten oder dergleichen.
Einschränkungen sind nicht bekannt.

2.1.12. Art und Umfang des Schutzes von Bäumen, Pflanzenbeständen, Vegetationsflächen, Verkehrsflächen, Bauteilen, Bauwerken, Grenzsteinen und dergleichen im Bereich der Baustelle.
Keine schützenswerten Bepflanzungen im Baufeld vorhanden.
Es bestehen entlang der Grundstücksgrenze Zaunanlagen zu angrenzenden Grundstücken.

Die Ein- und Ausfahrt der Baustelle und die anschließenden Straßenflächen sind sauber zu halten. Eventuelle Beschädigungen der Zaunanlagen, der Wegbefestigung, außerhalb der Baustellenflächen und Baustelleneinrichtungsflächen durch die Baumaßnahme sind vom Auftragnehmer auf eigene Kosten zeitnah zu beseitigen.
2.1.13. Art und Umfang der Regelung und Sicherung des öffentlichen Verkehrs.
Keine besondere Anforderung zu den zuvor erwähnten.

2.1.14. Im Bereich der Baustelle vorhandene Anlagen, insbesondere Abwasser- und Versorgungsleitungen.
Die Leitungsverlegung auf dem Grundstück erfolgt im Zuge der Baumaßnahme. Neue Entwässerungsschächte mit Anschluss an des örtliche Kanalnetz sind im Bereich der südlichen Baustellen-/Grundstückszufahrt zu Beginn der Bauarbeiten erstellt, siehe auch den Baustelleneinrichtungsplan. Diese sind durch Maßnahmen der Baustelleneinrichtung für die Bauzeit zu schützen. Bezüglich möglicher Belastungen ist hier im Vorhinein Rücksprache mit der Objektüberwachung zu halten.

2.1.15. Bekannte oder vermutete Hindernisse im Bereich der Baustelle, z.B. Leitungen, Kabel, Dräne, Kanäle, Bauwerksreste und, soweit bekannt, deren Eigentümer.
Siehe vorheriger Punkt.

2.1.16. Bestätigung, dass die im jeweiligen Bundesland geltenden Anforderungen zu Erkundungs- und gegebenenfalls Räumungsmaßnahmen hinsichtlich Kampfmittel erfüllt wurden.
Für die Baufläche wurde von der Behörde die Kampfmittelfreiheit bestätigt.

2.1.17. Gemäß der Baustellenverordnung getroffene Maßnahmen.
Für die Baustelle wurde vom Bauherrn ein Sicherheits- und Gesundheitskoordinator bestellt.
Seinen Anweisungen und Auflagen ist Folge zu leisten.
Die Hinweise und gesetzl. Vorgaben/Vorschriften zur Unfallverhütung gem. Baustellenverordnung sowie Baustellenordnung sind zu beachten. Maßnahmen zur Sicherung der Arbeitsstelle und zum Unfallschutz werden nicht gesondert vergütet und sind in die entsprechende Position einzurechnen.

2.1.18. Besondere Anordnungen, Vorschriften und Maßnahmen der Eigentümer (oder der anderen Weisungsberechtigten) von Leitungen, Kabeln, Dränen, Kanälen, Straßen, Wegen, Gewässern, Gleisen, Zäunen und dergleichen im Bereich der Baustelle.
Keine bekannt.

2.1.19. Art und Zeit der vom AG veranlassten Vorarbeiten.
Der AN hat rechtzeitig -mindestens 2 Wochen vor Ausführungsbeginn- zu überprüfen, ob alle zu seiner Leistung erforderlichen bauseitigen Vorleistungen erbracht wurden und diese ggfs. anzufordern, so dass er seine Arbeiten termingerecht erbringen kann. Dies betrifft insbesondere die Baufreiheit auf der Baustelle sowie die Ausführung der Vorgewerke.

2.1.20. Arbeiten anderer Unternehmer auf der Baustelle.
Zum Zeitpunkt der Ausführung der ausgeschriebenen Leistungen werden auch andere Unternehmer auf der Baustelle tätig sein.

*Hinweis: 2.2.0 Angaben zur Ausführung*
2.2.0 Angaben zur Ausführung

2.2.1. Vorgesehene Arbeitsabschnitte, Arbeitsunterbrechungen und Arbeitsbeschränkungen nach Art, Ort und Zeit sowie Abhängigkeit von Leistungen anderer.
Die Regelarbeitszeit ist von 7:00 Uhr bis 19:00 Uhr. Samstagsarbeit ist vorab mit der örtlichen Bauleitung abzustimmen. Bei der Durchführung von Mehr- bzw. Nacht-, Feiertags- und Sonntagsarbeit hat der AN die erforderlichen Genehmigungen selbstständig und rechtzeitig einzuholen und die erforderlichen Stellen zu informieren. Dies ist vorher mit der örtlichen Bauleitung abzustimmen.
2.2.2. Besondere Erschwernisse während der Ausführung, z.B. Arbeiten in Räumen, in denen der Betrieb weiterläuft, Arbeiten im Bereich von Verkehrswegen oder bei außergewöhnlichen äußeren Einflüssen.
Aufgrund der technische Ausrüstung hier Geothermiebohrungen, Leitungen in den Außenflächen, Stellplatzüberdachungen etc. sind erschwerte Bedingungen für die BE vorhanden und tagesscharf mit den am Bau Beteiligten immer abzustimmen. Lieferungen sollten daher auch "just in Time" geschehen.

2.2.3. Vorgaben, die sich aus dem SiGe-Plan gemäß Baustellenverordnung ergeben.
Zum Zeitpunkt der Ausschreibung liegt noch kein SiGe-Plan vor.

2.2.4. Art und Umfang von Leistungen zur Unfallverhütung und zum Gesundheitsschutz für Mitarbeiter anderer Unternehmen, z. B. trittsichere Abdeckungen.
Bei Erfordernis sind diese entsprechend in den Positionen abgefragt.
2.2.5. Besondere Anforderungen für Arbeiten in kontaminierten Bereichen, gegebenenfalls besondere Anordnungen für Schutz- und Sicherheitsmaßnahmen.
Keine.

2.2.6. Besondere Anforderungen an die Baustelleneinrichtung und Entsorgungseinrichtungen, z.B. Behälter für die getrennte Erfassung.
Das Entsorgen von Abfall auf dem Bereich des AN hat sortenrein zu erfolgen (Mülltrennung).
Abfälle, die krebserzeugende Faserstäube freisetzen können, sind reißfest und staubdicht zu verpacken und zu kennzeichnen. Die Kennzeichnung sollte Angaben über die Art des Abfalls und den Hinweis "Inhalt kann krebserzeugende Faserstäube freisetzen" enthalten.
Siehe auch Allgemeine BNB-Anforderungen nebst Anlagen.

2.2.7.Besondere Anforderungen an das Auf- und Abbauen sowie Vorhalten von Gerüsten, die nicht Nebenleistung sind.
Keine besonderen Anforderungen.
Zur Information: Aufbau, Vorhaltung und Abbau des Fassadengerüstes werden durch das Gewerk Rohbau erfolgen und stehen allen anderen Gewerken entsprechend bei Bedarf zur Verfügung.
Es ist innerhalb des Gebäudes kein Gerüst vorhanden.

2.2.8.  Mitbenutzung fremder Gerüste, Hebezeuge, Aufzüge, Aufenthalts- und Lagerräume, Einrichtungen und dergleichen durch den Auftragnehmer.
Siehe 2.2.7

2.2.9.  Wie lange, für welche Arbeiten und gegebenenfalls für welche Beanspruchung der Auftragnehmer Gerüste, Hebezeuge, Aufzüge, Aufenthalts- und Lagerräume, Einrichtungen und dergleichen für andere Unternehmer vorzuhalten hat.
Siehe 2.2.7 bzw. in den entsprechenden LV-Positionen beschrieben.

2.2.10.  Verwendung oder Mitverwendung von wiederaufbereiteten (Recycling-)Stoffen.
Siehe auch Allgemeine BNB-Anforderungen nebst Anlagen

2.2.11.  Anforderungen an wiederaufbereitete (Recycling-) Stoffe und an nicht genormte Stoffe und Bauteile.
Siehe auch Allgemeine BNB-Anforderungen nebst Anlagen

2.2.12.  Besondere Anforderungen an Art, Güte und Umweltverträglichkeit der Stoffe und Bauteile, auch z.B. an die schnelle biologische Abbaubarkeit von Hilfsstoffen.

Siehe auch Allgemeine BNB-Anforderungen nebst Anlagen

2.2.13.  Art und Umfang der vom Auftraggeber verlangten Eignungs- und Gütenachweise.
Die Einzuhaltenden Kriterien/Qualitäten sind in den entsprechenden LV-Positionen beschrieben.

2.2.14.  Unter welchen Bedingungen auf der Baustelle gewonnene Stoffe verwendet werden dürfen oder müssen oder einer anderen Verwertung zuzuführen sind.
Entfällt

2.2.15.  Art, Zusammensetzung und Menge der aus dem Bereich des Auftraggebers zu entsorgenden Böden, Stoffe und Bauteile; Art der Verwertung oder bei Abfall die Entsorgungsanlage; Anforderungen an die Nachweise über Transporte, Entsorgung und die vom Auftraggeber zu tragenden Entsorgungskosten.
Siehe Allgemeine BNB-Anforderungen
Das Verfahren mit dem Aushub ist den einzelnen Positionen zu entnehmen und darüber abgefragt.

2.2.16.  Art, Anzahl, Menge oder Masse der Stoffe und Bauteile, die vom Auftraggeber beigestellt werden, sowie Art, genaue Bezeichnung des Ortes und Zeit ihrer Übergabe.
Entfällt

2.2.17.  In welchem Umfang der Auftraggeber Abladen, Lagern und Transport von Stoffen und Bauteilen übernimmt oder dafür dem Auftragnehmer Geräte oder Arbeitskräfte zur Verfügung stellt.
Entfällt

2.2.18.  Leistungen für andere Unternehmer.
Entfällt

2.2.19.  Mitwirken beim Einstellen von Anlagenteilen und bei der Inbetriebnahme von Anlagen im Zusammenwirken mit anderen Beteiligten, z.B. mit dem Auftragnehmer für die Gebäudeautomation.

2.2.20.  Benutzung von Teilen der Leistung vor der Abnahme.
Entfällt, bis auf die für die Inbetriebnahmen notwenigen Leistungen

2.2.21.  Übertragung der Wartung während der Dauer der Verjährungsfrist für die Mängelansprüche für maschinelle und elektrotechnische sowie elektronische Anlagen oder Teile davon, bei denen die Wartung Einfluss auf die Sicherheit und die Funktionsfähigkeit hat (vergleiche § 13 Absatz 4 Nummer 2 VOB/B), durch einen besonderen Wartungsvertrag.
Entfällt
2.2.22.  Abrechnung nach bestimmten Zeichnungen oder Tabellen.
Gemäß VOB.

*Hinweis: 2.3.0 Einzelangaben bei Abweichungen von den ATV*
2.3.0  Einzelangaben bei Abweichungen von den ATV
2.3.1.  Wenn andere als die in den ATV DIN 18299 bis ATV DIN 18459 vorgesehenen Regelungen getroffen werden sollen, sind diese in der Leistungsbeschreibung eindeutig und im Einzelnen anzugeben.
Werden diese in der Leistungsbeschreibung des jeweiligen Gewerkes eindeutig und im Einzelnen angegeben.

2.3.2 Abweichende Regelungen von der ATV DIN 18299 können insbesondere in Betracht kommen bei:
Entfällt

*Hinweis: 2.4.0. Einzelangaben zu Nebenleistungen und Besonderen Leistungen*
2.4.0.  Einzelangaben zu Nebenleistungen und Besonderen Leistungen

2.4.1.  Nebenleistungen
Nebenleistungen (Abschnitt 4.1 aller ATV) sind in der Leistungsbeschreibung nur zu erwähnen, wenn sie ausnahmsweise selbständig vergütet werden sollen. Eine ausdrückliche Erwähnung ist geboten, wenn die Kosten der Nebenleistung von erheblicher Bedeutung für die Preisbildung sind; in diesen Fällen sind besondere Ordnungszahlen (Positionen) vorzusehen. Dies kommt insbesondere für das Einrichten und Räumen der Baustelle in Betracht.
Kommt nicht zur Anwendung bzw. es werden gewerkespezifische Einzelangaben bei Abweichungen von den ATV in den technischen Vorbemerkungen bzw. Positionen aufgeführt.
2.4.2.  Besondere Leistungen
Werden Besondere Leistungen (Abschnitt 4.2 aller ATV) verlangt, ist dies in der Leistungsbeschreibung anzugeben; gegebenenfalls sind hierfür besondere Ordnungszahlen (Positionen) vorzusehen.
Kommt nicht zur Anwendung bzw. es werden gewerkespezifische Einzelangaben bei Abweichungen von den ATV in den technischen Vorbemerkungen bzw. Positionen aufgeführt.
2.5.0  Abrechnungseinheiten
Im Leistungsverzeichnis sind die Abrechnungseinheiten für die Teilleistungen (Positionen) gemäß Abschnitt 0.5 der jeweiligen ATV anzugeben.

Vom Auftragnehmer sind zu den Abschlagszahlungen und zur Schlussrechnung prüfbare Aufmaße mit farbig angelegten Aufmaßplänen vorzulegen. Ist eine Abrechnung über Pläne nicht möglich, hat vor dem Stellen einer Rechnung ein gemeinsames Aufmaß mit der örtlichen Objektüberwachung stattzufinden, um ein zügiges Bearbeiten der Rechnung zu gewährleisten.

*Hinweis: 3.0 Sonstiges*
3.0  Sonstiges
3.1.  VOB und DIN Normen
Für das Angebot und die Ausführung gelten die für die Leistungen des LV zutreffenden Abschnitte der VOB Teil B und C, sowie alle sonstigen Normen in der jeweils gültigen neuesten Fassung.
Darüber hinaus sind die anerkannten Regeln der Technik und die gesetzlichen und behördlichen Bestimmungen zu beachten und einzuhalten. Letzteres gilt insbesondere für alle Schutz- und Sicherungsmaßnahmen und für alle Einrichtungen zur Unfallverhütung und zum vorbeugenden Brandschutz. Sie sind eigenverantwortlich vom Auftragnehmer im Rahmen seiner Baustelleneinrichtung mit den zuständigen Behörden abzustimmen und durchzuführen.
Sämtliche Leistungen verstehen sich einschließlich Lieferung und Einbau / Montage aller erforderlichen Materialien, Geräte, Maschinen, Gerüste, etc. Mit den Angaben im Leistungsverzeichnis sind auch der Herstellungsvorgang und -ablauf bis zur fertigen Leistung abgegolten.

In die Angebotspreise ist alles einzukalkulieren, was zur vollständigen, fach- und sachgemäßen sowie funktionstüchtigen/betriebsfertigen Ausführung der Leistungen und Lieferungen notwendig ist. Insbesondere müssen darin auch alle Nebenleistungen gemäß VOB Teil C und ferner alle Leistungen und Aufwendungen, die nach der Verkehrssitte, der VOB, den anerkannten Regeln der Technik, den behördlichen Vorschriften /Baugenehmigung sowie den Vertragsanlagen zu der geforderten Leistung gehören, enthalten sein.

Es dürfen nur Baustoffe mit bauaufsichtlicher Zulassung eingebaut werden.
Der AN liefert hierzu vor Beginn der Arbeiten auf Verlangen des AG Nachweise (sortiert und abgeheftet).

3.3.  Muster, Proben, Gütenachweise
Durch den AG etwaige geforderte Muster hat der AN dem AG rechtzeitig zur Freigabe vorzulegen.
Die Produktdatenblätter der Hersteller sind vor Einbau vorzulegen.
Bei Mustern mit einem räumlichen Zusammenhang sind diese gleichzeitig vorzulegen. Für die
Freigabe des AG ist ein Zeitraum von ca. 2 Wochen zu berücksichtigen.

3.4.  Auskunftspflicht
Der Auftragnehmer ist verpflichtet, auf Verlangen Lieferanten für Stoffe und Bauteile bekanntzugeben.

3.5.  Veröffentlichung
Veröffentlichungen sind nur mit dem Einverständnis des AG zulässig. Dies gilt auch nach Abschluss der Arbeiten.

3.6.  Werbung
Dem AN ist es untersagt, ohne vorherige schriftliche Genehmigung des Bauherrn eigene Baustellenschilder zu Werbezwecken aufzustellen. Es besteht die Möglichkeit auf dem gemeinsamen Baustellenschild für das Bauvorhaben mit aufgeführt zu werden. Der Bedarf ist dem AG anzumelden.

3.7.  Sprache
Schriftwechsel, Planbeschriftung und Sprache bei sämtlichen Verhandlungen erfolgen in Deutsch. Der Verantwortliche für das Montagepersonal muss der deutschen Sprache mächtig und täglich vor Ort sein.

3.8.  Dokumentation
Die vollständige gewerkspezifische Objektdokumentation (z.B. Bezugs- und Herstellernachweise, Fachunternehmer- und Fachbauleitererklärung, Entsorgungsnachweise, Pflege-/Wartungs- und Inbetriebnahmeunterlagen, Prüfzeugnisse, Bautagesberichte, Sachkundenachweise  Dokumentationspläne) ist mindestens 4 Wochen vor dem Abnahmeverlangen dem AG 2-fach als Lichtpause und 1-fach in elektronischer Form (im Datenformat DWG, DXF, XLS, DOC + jeweils als PDF) auf einem geeigneten USB-Stick zur Prüfung vorzulegen.
Sofern hier ergänzende bzw. weiterführende Leistungen erforderlich sind, so sind diese in einer gesonderter LV-Position beschrieben.

3.9.  Pläne des AG
Die Nachprüfung aller vom Auftraggeber oder dessen Vertretern zur Verfügung gestellten
Unterlagen (nach dem aktuellen Stand) ist mit in die Einheitspreise einzurechnen und ist mit diesen
abgegolten.

Die Ausführungsplanung umfasst alle erforderlichen Planungsinhalte. Handwerkliche Selbstverständlichkeiten, die sich aus den allgemein anerkannten Regeln der Technik ergeben und nicht zu Änderungen gegenüber der zu erarbeitenden Ausführungsplanung führen, müssen nicht zwingend Bestandteil der Ausführungsplanung sein.

3.10.  Pläne des AN
Der AG erhält alle Pläne, die der AN erstellt hat, 2-fach in Papierform und digital als pdf- und dwg-
Datei auf einem geeigneten USB-Stick vom AN.

3.11.  Baubesprechungen
Es findet wöchentlich eine Baubesprechung statt bzw. freie Terminvereinbarung, nach Festlegung der Bauleitung. Die Auftragnehmer der jeweiligen vor Ort tätigen Gewerke haben verbindlich durch einen bevollmächtigten Vertreter teilzunehmen. Weitere Gewerke werden bei Bedarf dazu geladen. Von diesen Besprechungen werden Protokolle durch die örtliche Bauleitung angefertigt, welche die vereinbarten Festlegungen schriftlich festhalten. Einsprüche zu den Protokollen sind bis spätestens 3 Tage nach Erhalt der Niederschrift schriftlich einzureichen.

3.12.  Bautagesberichte
Vom AN sind arbeitstäglich Bautagesberichte zu erstellen und der Bauleitung wöchentlich zu übergeben. Die Bautagesberichte müssen enthalten:
- Datum
- Mitarbeiterzahl auf der Baustelle, einschl. Nennung der Vor- und Nachnamen
- Einsatzort
- Beschreibung der ausgeführten Arbeiten / Besondere Vorkommnisse

3.13.  Baureinigung
Die tägliche Beseitigung von Abfällen und Verschmutzungen gehört zu den Leistungen des Auftragnehmers. Die zugewiesenen Flächen sind in einem ordnungsgemäßen Zustand zu halten und etwaige Verunreinigungen direkt zu beseitigen. Eine gesonderte Vergütung (auch für Deponiegebühren) erfolgt hierfür nicht. Für die Ableitung des Abwassers sind entsprechende Maßnahmen vorzusehen. Kommt der Auftragnehmer seiner Pflicht zur Abfallbeseitigung und/oder Säuberung auch nach einer ausdrücklichen schriftlichen Aufforderung des Auftraggebers innerhalb angemessener Frist nicht nach, so ist der Auftraggeber berechtigt, diese Arbeiten auf Kosten des Auftragnehmers ausführen zu lassen.

3.14.  Baustelleneinrichtung
Der Auftragnehmer hat in Abstimmung mit der Bauleitung, auf Grundlage des vom AG erstellten BE- Planes, vor Beginn der Ausführung rechtzeitig, mindestens 2 Wochen vorher einen Baustelleneinrichtungsplan für sämtliche Bauteile des Bauvorhabens zur Freigabe vorzulegen.
Nur die im BE-Plan gekennzeichneten Flächen der Baustelle dürfen vom AN anteilig genutzt werden. Treten bei der Benutzung bauseitig zur Verfügung gestellter Anlagen oder Grundstücke an diesen Schäden durch Verschulden des Auftragnehmers ein, so ist der Auftragnehmer dem Auftraggeber dafür Schadensersatzpflichtig. Im Rahmen seiner Baustelleneinrichtung hat der Auftragnehmer für Magazine, Mannschaftsunterkünfte, selbst zu sorgen. Es wird in diesem Zusammenhang ausdrücklich darauf hingewiesen, dass die Baustelle ständig sauber zu halten ist.

Aufenthalts- und Lagerräume werden vom AG nicht zur Verfügung gestellt. Vom AG wird strikt untersagt, Pausenräume innerhalb des Gebäudes einzurichten bzw. Getränke und Speisen innerhalb des Gebäudes zu sich zu nehmen.

Lagerräume innerhalb des Gebäudes sind nur, nach vorheriger Genehmigung und Zuweisung seitens der Bauleitung, zur temporären Lagerung von Geräten, Baumaterialien gestattet. Die Zuweisung erfolgt befristet und kann jederzeit widerrufen werden. Nicht gestattete Lagerräume werden ohne weitere Ankündigung geräumt. Die Kosten hierfür werden dem AN in Rechnung gestellt.

3.15.  Bauzeitenplan
Der AN hat innerhalb von 14 Kalendertagen nach Auftragserteilung einen detaillierten Ausführungsterminplan vorzulegen. Der Ausführungsterminplan ist über die gesamte Bauzeit des AN fortzuschreiben. Die Detaillierung hat sich dabei auf alle Bauelemente zu beziehen. Der aktuelle Termin- und Arbeitsablaufplan ist stets auf der Baustelle vorzuhalten. Diese Leistung wird nicht gesondert vergütet.

3.16. Hinweise zur Angebotspreisbildung
AIn die Angebotspreise ist alles einzukalkulieren, was zur vollständigen, fach- und sachgemäßen sowie
funktionstüchtigen/betriebsfertigen Ausführung der Leistungen und Lieferungen notwendig ist (schlüsselfertige Leistungen); insbesondere müssen darin auch alle Nebenleistungen und besonderen Leistungen gemäß VOB Teil C und ferner alle Leistungen und Aufwendungen, die nach der Verkehrssitte, den einschlägigen Vorschriften und DIN/ EN-Normen, dem heutigen Stand der Technik, den behördlichen Vorschriften/ Baugenehmigung, sowie den Vertragsanlagen zu den geforderten Leistung gehören, enthalten sein.
Erachtet der AN die Ausschreibungsunterlagen als unvollständig, unklar oder fehlerhaft, so hat er dies unverzüglich jedoch spätestens vor Angebotsabgabe anzuzeigen. Andernfalls erkennt der AN damit die Vollständigkeit der Ausschreibungsunterlagen an.
Angaben zu Anzahl und Qualifikation der jeweils Beschäftigten bzw. betroffenen Mitarbeiter sind vom AN zu erbringen.
Die Kosten für Geräte - Stillstandszeiten werden nicht vergütet und sind mit den eigentlichen Ausfallstundensätzen abgegolten.
lle Positionen werden nach vertraglichen Einheitspreisen vergütet.

*Hinweis: 4.0 Allgemeine BNB Anforderungen*
4.0  Allgemeine BNB Anforderungen
Das Projekt "Neubau Bundespolizeiinspektion Bad Bentheim" wird als Nachhaltiges Bauen gemäß dem Bewertungssystem "Bewertungssystem Nachhaltiges Bauen  Büro Neubau (BNB-BN)  Version 2015" zertifiziert.
Dieses Dokument sowie:
· Anlage 1 Materialökologische Anforderungen BNB;
Es wird die Erfüllung des Qualitätsniveaus 4 gefordert
· Anlage 2 Anforderungen verantwortungsbewusste Ressourcengewinnung
· Anlage 3 Anforderungen Baustelle (lärm-, staub- und abfallarme Baustelle, Boden- und Grundwasserschutz Baustelle)
beschreiben die Anforderungen und Empfehlungen, die für das Projekt während der Phasen Vergabe und Bauausführung zu beachten und erfüllen sind: Die Einhaltung der Anforderungen ist verpflichtend.
Materialökologische Anforderungen BNB (Materialanforderungen siehe Anlage 1)
Der nachfolgende Freigabeprozess für Produkte ist strikt einzuhalten. Ziel ist es, eine störungsfreie Bauausführung sicherzustellen und Verzögerungen im Bauzeitenplan zu vermeiden. Die Verantwortung für die rechtzeitige Anfrage der Produktfreigabe liegt beim Auftragnehmer. Produkte dürfen nur nach erfolgter Freigabe eingebaut werden.
Prozessschritte:
1. Anfrage der Produkte:
- Der Auftragnehmer füllt die Tabelle zur Anfrage der Freigabe von Produkten aus.
- Erforderliche Angaben: Bauprodukttyp, Einsatzbereich, verarbeitendes Gewerk/Fachfirma, LV-Position, Menge, Produktname, Hersteller (falls einzelne Angaben bei Ausführungsbeginn nicht bekannt sind, können diese nachgereicht werden)
- hierzu wird eine digitale Austauschplattform via ThinkProject bereitgestellt
2. Hochladen der Nachweisdokumente:
- Alle relevanten Nachweisdokumente (z.B. Technisches Datenblatt, Sicherheitsdatenblatt, Herstellererklärung, Zertifikat) sind vor Bestellung hochzuladen.
3. Prüfung:
- Auditor prüft die Unterlagen
- Rückmeldung erfolgt innerhalb von 10 Werktagen.
4. Dokumentation der Ergebnisse:
- Die Rückmeldung des Auditors wird in der Tabelle dokumentiert.
- Nur freigegebene Produkte dürfen eingebaut werden.
5. Alternative Vorschläge (bei nicht erfolgter Freigabe):
- Für Produkte, die nicht freigegeben wurden, muss der Auftragnehmer alternativ geeignete Produkte vorschlagen.
- Schritt 1 bis 4 sind für die Alternativen erneut durchzuführen.
- Auch hier gilt: Die Einhaltung der Einbautermine muss gewährleistet sein.
Anforderungen verantwortungsbewusste Ressourcengewinnung (siehe Anlage 2).
Die Dokumentation der verantwortungsbewussten Ressourcengewinnung erfolgt über Lieferscheine mit Nennung des zertifizierten Produkts und Produkt-Zertifikaten, die unaufgefordert dem BNB-Auditor zu übersenden sind.
Die Anforderungen an die Baustelle (siehe Anlage 3) sind von jedem Gewerk verpflichtend einzuhalten.

#### Abschnitt 01.01 RLT-Anlagen und Absauganlage

**01.01.0010 RLT Anlage Außenaufstellung**
RLT Anlage zur Außenaufstellung
- Baustoffklasse A1, Wandstärke mind. 50 mm, Gehäuse wetterfest mit Tropfkante, Dach aus Metall
- Boden Außenluftkammer aus Edelstahl mit seitlichem Ablauf
- Gehäuse ind verschaubter Konstuktion,
- Verkleidungsplatten versenkt in den Profilen (außen und inne glatt und bündig)
- Paneele und Türen inkl. EPDM Dichtung (Ausführugn als Kammerdichtung)
- Aufgrund Hygiene keine Schraubenköpfe innerhalb der Konstruktion an luftführenden Innenflächen zulässig
- Rahmen und Belche innen als sendzimirverzinkte Bleche mit einer Zinkauflage von mindestens 275 g/m². Blechstärke außen und innen mind je 1mm
- Geräteboden begehbar
- keinen innenliegenden Versteifungen
- Kältebrücken sind auszuschließen
- Entkooplung der Paneele und Gehäuserahmen sind mechanisch gemäß DIN  EN 1886 auszuführen (kein Einsatz mit Kunststoff)
- alle Wannenabläufe seitlich
- alle Wannen sind mit einer Sicherheitsfaltung zur vollständigen Vermeidung von Schnittkanten
- Revisionstüren mit Doppelhebelverschlüssen, Scharnieren, in metallischer Ausführung zweidimensional verstellbar, und druckseitig mit einer Fangvorrichtung
- Rohrdurchführungen für Wärmetauscher sind mit Rosetten abgedeckt
- Die Kühlerrohrdurchführungen sind zusätzlich mit einer Isolierung zu versehen.
- Potentialausgleich zwischen Motor und Gehäuse
- Lieferung mit Kranösen.
- Alle Module sind über Kranösen ohne jegliche weitere Unterstützung zu transportieren.
- Modulverbindung erfolgt mittels speziellen Elementen die sowohl strömungsoptimiert als auch optimiert mit Hinblick auf Hygiene sind. Die Elemente sind codiert und bestehen aus Aluminium Druckguss.
- Wärmebrückenfaktor: KlasseTB3(M)
- Maximale Gehäuseleckage: L1 (M)
- Mechanische Stabilität: Klasse D1 (M)-
- Filterbypassleckage: zul. Klasse F9
- Gehäusewandstärke: 50 mm
- Paneele außen: verzinkt, lackiert Korrosivitätskategorie C4
- Paneele innen: verzinktes Stahlblech
- Paneele Boden: verzinktes Stahlblech
- Profile: verzinktes Stahlblech
- Wetterdach: verzinkt lackiert Korrosivitätskategorie C4

Geräteart und Größe: Kombigerät nebeneinander
Zuluftgerät: Luftmenge: 10.500 m³/h
  Luftgeschwindigkeit: 1,41 m/s
  V-Klasse (prEN 13053): V1

Abluftgerät: Luftmenge: 10.500 m³/h
  Luftgeschwindigkeit:  ca. 1,4 m/s
  V-Klasse (prEN 13053):V1

Effizienzklasse RLT 01: A+
Effizienzklasse Eurovent: A+
H-Klasse (EN 13053:2020):H1
H-Klasse (EN 13053:2012):H1
EU-VO 1253/2014:Konform 2018

Leckage druckseitig (400Pa):max 3,2 %
Leckage saugseitig (400Pa):max. 3,2%
SFPint 635 W/(m³/s)
Δpint: 426 Pa

Die nachfolgend angegebenen Parameter der beschriebenen Wärmerückgewinnung, der Wärmetauscher, der Schalldämpfer, Filter und sonstigen Komponenten stellen Richtwerte der Planung dar. Abweichungen von bis zu ±5 % gelten als zulässig, sofern die Funktion, Leistungsfähigkeit und der bestimmungsgemäße Betrieb des Systems hierdurch nicht beeinträchtigt werden. Die geforderte Luftmengen sind jedoch einzuhalten.

Zuluft:

Leerteil
Ausführung  mind. 850 mm lang
1  Stk  Tür Standard mit Türgriff
1  Stk.  Türfeststellvorrichtung

Jalousieklappe
verzinkter Stahlblechrahmen incl. Kanalanschlussprofilen und gegenläufigen in wartungsfreien Kunststoff- oder Messingbuchsen gelagerten verwindungssteifen Hohlprofillamellen.
Lamellen aus verzinktem Stahlblech
Lamellenkopplung erfolgt mittels einseitig bzw. zweiseitig angeordneten Zahnrädern oder außenliegendem Gestänge und ist für Handeinstellung oder Motorantrieb
Antriebsachse mit ausreichend Seitenabstand zur Gehäusewand für Motorantrieb.
Abmessungen LxB[mm]:  ca.510 x 1.450
Volumenstrom[m³/h]:  10.500
Durchtrittsgeschwindigkeit[m/s]:  ca. 4
Drehmoment[Nm]:  20
Material Rahmen / Lamellen:  Aluminium / Aluminium
Dichtheitsklasse:  4
im Gerätegehäuse eingebaut

Ansaug- / Ausblashaube
verzinktem Stahlblech mit Volgeschutzgitter
Abmessungen LxB[mm]:ca. 510 x 1.450
Durchtrittsgeschwindigkeit[m/s]:  ca. 4
Material Ansaug-/Ausblashaube: verzinktes Stahlblech
Tropfwanne
Material: Edelstahl V2A, geneigt, Ablaufanschluss 1 1/2"
Schauglas
Länge / Breite 200,0 mm
Beleuchtung
Kunststoffkorbleuchte LED
Nennspannung[V]:  230
Beleuchtungsleistung[W]:  7
Schutzart:  IP44
  mit Verkabelung auf außenliegende Klemmdose

Filter
- Taschenfilter, nicht regenerierbar, Filterrahmen einschließlich Klemm- und Dichtungsvorrichtung.
- geschlossenporiger Dichtungsgummi,
- Klassifizierung der Güteklassen gemäß DIN EN 16890.
- Der Dimensionierungswiderstand errechnet sich aus der halben Differenz des Anfangswiderstandes und dem Endwiderstand.
- Oberflächenbeschaffenheit Filteraufnahmerahmen Stahlblech sendzimirverzinkt

Filterklasse: M5 / ISO ePM10 60%
Volumenstrom[m³/h]: 10.500
Anfangsdruckverlust [Pa]: 30
Auslegungsdruckverlust[Pa]:115
Enddruckverlust[Pa]:200
Filterfläche[m²]:mind. 25,00
Filterstückzahl: 4 Stück 592 x 592
Filterstückzahl: 2 Stück 287 x 592
Filterlänge[mm]:ca. 600
Filterbedienung: staubluftseitig
Zubehör
1Set  Ersatz Filter -
1Set  Filteraufnahmerahmen V2A
1Stk.  Druckdose; 50-500 Pa / 24V DC oder 230V AC -
1Stk.  Zeigermanometer MAG2000 ; 0-500 Pa ; ohne elektr. Kontakt -
Tropfwanne ausEdelstahl V2A, geneigt, Ablaufanschluss 1 1/2"

Schalldämpfer
Absorptionsmaterial aus Mineralwolle, nicht brennbar
Oberfläche abriebfest bis 20 m/s
Profile aus sendzimirverzinktem Blech
Volumenstrom[m³/h]:10.500
Druckverlust Luft [Pa]:13
Kulissenlänge / -höhe / -dicke[mm]:850 / 1.600 / 300
Stückzahl: 3
Spaltbreite [mm]: 116
Schalldämmwert bei 250 Hz[dB]:20,0
Ausführung. Glasseide
Zubehör
  Kulissen seitl. ausbaubar -
1Stk  Paneel abnehmbar mit Knebelverschlüsse
  Türgriffe: Knebelverschluss

Leerteil als Anströmkammer für die WRG-Einheit
mind. 850 mm lang
1 Stk  Tür Standard mit Türgriff
  Türgriffe: Kunststoff
Zubehör
1Stk.  Türfeststellvorrichtung

Plattentauscher - Diagonalstrom
Plattentauschereinheit in stehender Ausführung für Nebeneinandergeräte
Kreuzstromwärmetauscher mit selbstdistanzierenden, dauerhaft und elastisch miteinander verbundenen Platten in das korrosionsgeschützte verzinkte Stahlblechgehäuse eingebaut, Tauscherpaket in Aluminiumausführung.
Mit integrierter Bypassregulierung mittels gegenläufiger Jalousieklappe.
Auf dem isolierten Geräteboden aufgesetzte Kondensatwanne zur Reinigung, die nicht ins Paneel abgesenkt wird, aus Edelstahl 1.4301 mit seitlichem Ablauf ausgebildet

Ausführung: mit Bypass und Bypassklappe
Plattenmaterial: Aluminium
geliefert als eine Transporteinheit; geteilte Lieferung nicht zulässig

Heizbetrieb:
Volumenstrom Außenluft[m³/h]:10.500
Temperatur Lufteintritt Außenluft[°C]:-12
Feuchte Lufteintritt Außenluft[%]:90,0
Temperatur Zuluft[°C]:16,10
Feuchte Zuluft[%]:10,7
Volumenstrom Abluft[m³/h]:10.500
Druckverlust Abluft[Pa]:  174
Temperatur Lufteintritt Abluft[°C]:  22,00
Feuchte Lufteintritt Abluft[%]:  30,0
Wirkungsgrad feucht[%]:  82,6
Wärmeleistung[kW]:  99,10
Kühlbetrieb:
Volumenstrom Außenluft[m³/h]:  10.500
Druckverlust Außenluft[Pa]:  192
Temperatur Lufteintritt Außenluft[°C]:  34,00
Feuchte Lufteintritt Außenluft[%]:  40,0
Temperatur Zuluft[°C]:  28,60
Feuchte Zuluft[%]:  54,3
Volumenstrom Abluft[m³/h]:  10.500
Druckverlust Abluft[Pa]:  190
Temperatur Lufteintritt Abluft[°C]:  27,00
Feuchte Lufteintritt Abluft[%]:  50,0
Wirkungsgrad feucht[%]:  77,4
Kühlleistung[kW]:  19,60
Werte nach EN 13053:2020 (ausgeglichene Massenströme, trockene Bedingungen, Temperaturen 5°C/25°C)
H-Klasse:  mind. H1
Temperaturübertragungsgrad[%]:  mind. 77,10
Energieeffizienz[%]:  mind. 74,50
1Stk  Tür Standard mit Türgriff
  Türgriffe: Kunststoff
Zubehör
1Stk.  Türfeststellvorrichtung -
1Stk  Tür Standard mit Türgriff
  Türgriffe: Kunststoff
Zubehör
1Stk.  Türfeststellvorrichtung -
1Stk  Tür Standard mit Türgriff
  Türgriffe: Kunststoff
Zubehör
1Stk.  Türfeststellvorrichtung -
1Stk  Tür Standard mit Türgriff
  Türgriffe: Kunststoff
Zubehör
1Stk.  Türfeststellvorrichtung -
Tropfwanne
Material:  Edelstahl V2A, geneigt, Ablaufanschluss 1 0/0"
Bypass-Klappe
Abmessungen LxB/LxB[mm]:  263 x 910 / 1.092 x 910
Drehmoment[Nm]:  10
Material Rahmen / Lamellen:  verzinktes Stahlblech / Aluminium
Dichtheitsklasse:  2
Zubehör
WRG-Plattentauscher in Einzelteilen geliefert, Montage vor Ort bauseits -
L  Leerteil als Abströmkammer für die WRG-Einheit
mind. 850 mm lang
1Stk  Tür Standard mit Türgriff
  Türgriffe: Kunststoff
Zubehör
1Stk.  Türfeststellvorrichtung -

Changeover Wärmetauscher
Volumenstrom[m³/h]:  10.500
Druckverlust Luft[Pa]:  74
Angabe in Kühlmodus/ Heizmodus
Kühlleistung[kW]:  62,5/ 42,4
Leistungsreserve:  mind. 16%
Temperatur Lufteintritt[°C]:  32,0 / 10,0
Feuchte Lufteintritt[%]:  40,0/ 15,0
Temperatur Luftaustritt[°C]:  16,0/ 22,0
Feuchte Luftaustritt[%]:  100 / 7,0
Medium:  Wasser/ Wasser
Temperatur Vorlauf[°C]:  13,0/ 45,0
Temperatur Rücklauf[°C]:  17,0/ 40,2
Mediumdruckverlust max.[kPa]:  30,0/ 30,0
Mediumdruckverlust[kPa]:  26,6/ 8,40
Mediummenge[l/s]:  3,74/ 2,12
Inhalt[l]:  42,80
Anschlussgrösse Innen ein/aus:  1x 2 0/0 " / 1x 2 0/0 "
Anschlussposition:  Gerade heraus
Anzahl Tauscher in Höhe und Breite:  1 / 1
Anzahl der Rohrereihen:  mind. 8
Lamellenabstand:  mind. 4 mm
Material Rohre/Lamellen:  CU/AL
Material Rahmen:  V2A
Material Sammler:  CU
Zubehör
1Stk.  Entleerungs- und Entlüftungsstutzen -
1Stk.  Frostschutzthermostat ohne Wiedereinschaltsperre, FST-6m -
1Stk  Paneel abnehmbar mit Knebelverschlüsse
  Türgriffe: Knebelverschluss
Tropfwanne aus Edelstahl V2A, Ablaufanschluss 1 1/2"
Tropfenabscheider
Ausführung laut A.012
Druckverlust Luft[Pa]:  40
Material Lamellen/Rahmen:  PPTV/V2A
L  Leerteil
Ausführung laut A.004
1Stk  Tür Standard mit Türgriff
  Türgriffe: Kunststoff
Zubehör
1Stk.  Türfeststellvorrichtung -
Schauglas
Länge / Breite 200,0 mm
Beleuchtung
Kunststoffkorbleuchte LED
Nennspannung[V]:  230
Beleuchtungsleistung[W]:  7
Schutzart: IP44
mit Verkabelung auf außenliegende Klemmdose

Ventilator, freilaufendes Rad
Einteiliges Radiallaufrad aus mind. 5 rückwärtsgekrümmte und räumlich verwundene 3D Schaufeln. Ausgewuchtet nach DIN Iso 21940-11
Einströmdüse mir Volumenstrommessvorrichtung. HHocheffizienter EC-Außenläufermotor mit integrierter Steuerelektronik, Stufenlos drehzahlregelbar 0-10 V Analogsignal
Volumenstrom gesamt[m³/h]:  10.500
Volumenstrom je Ventilator[m³/h]:  5.250 - Parallelbetrieb
Anzahl Ventilatoren:  mind. 2
Druckverlust extern[Pa]:  450
Druckverlust Komponenten[Pa]:  633
Druckverlust Ventilator[Pa]:  13
Druckverlust dynamisch[Pa]:  21
Druckverlust gesamt[Pa]:  1.117
Leistungsaufnahme PM[kW]:  4,600
Drehzahl[1/m]:  2.904
Max. zul. Drehzahl[1/m]:  3.430
Systemwirkungsgrad[%]:  68,7
Gesamteffizienz opt. (EU-VO 327/2011)[%]:  74,4
Schallleistungspegel[dB(A)]:  85,1
SFPv-Klasse (EN16798):  SFP3
SFPv-Wert (EN16798)[W/(m³/s)]:  1.348
Zubehör
1Set  Schutzgitter am Ansaug (VDI 6022) VZ
1Stk.  Messvorrichtung zur Volumenstrombestimmung am Ventilator -
EC-Motor

Nennleistung[kW]:  3,600 (x2) - Parallelbetrieb
Leistungsreserve:  mind. 15%
Nenndrehzahl[1/m]:  3.430
Nennstrom[A]:  5,50 (x2) - Parallelbetrieb
Spannung[V]:  3x400
Nennfrequenz[Hz]:  50
Stellsignal[V]:  8,47
Ansteuerung:  0-10V
Schutzart:  IP55
Energieklasse:  IE5
ZubehörVerdrahtung laut VDE -
1  Stk  Tür Standard mit Türgriff
Türgriffe: H&R Safetylock (gem. ISO 12100) / Sicherungsexzenter / Kunststoff
Zubehör
1  Stk.  Türfeststellvorrichtung -
Reparaturschalter Kraftstrom
Reparaturschalter allpolig mit 2 Hilfskontakten (1 Öffner, 1 Schließer), einer Sperrvorrichtung für Vorhängeschlösser in AUS-Stellung, Gehäuseschutzart IP 65. Die Verdrahtung des Reparaturschalters erfolgt nach VDE
Typ:  WAH845
Schutzart:  IP65
Verkabelung
Klemmkasten
Schutzart:  IP56
Schauglas
Länge / Breite 200,0 mm
Beleuchtung

Kunststoffkorbleuchte LED
Nennspannung[V]:  230
Beleuchtungsleistung[W]:  7
Schutzart:  IP44
mit Verkabelung auf außenliegenden Schalter
Schalter für Beleuchtungen
Ausführung laut
AP 2601/6 WDI (ohne Kontrollleuchte)
Schutzart:  IP66
Zubehör
1Stk.  Sicherungskasten mit Sicherungsautomaten je Ventilator und integriertem Klemmblock für Steuerleitungsanschluss -

Schalldämpfer
Absorptionsmaterial aus Mineralwolle, nicht brennbar
Oberfläche abriebfest bis 20 m/s
Profile aus sendzimirverzinktem Blech
Volumenstrom[m³/h]:  10.500
Druckverlust Luft[Pa]:  43
Kulissenlänge / -höhe / -dicke[mm]:  1.050 / 1.600 / 340
Stückzahl:  3
Spaltbreite[mm]:  76
Schalldämmwert bei 250 Hz[dB]:  32,0
Ausführung:  Glasseide
Kulissen seitl. ausbaubar -
L  Leerteil
1Stk  Tür Standard mit Türgriff
  Türgriffe: Sicherungsexzenter / Kunststoff
Zubehör
1Stk.  Türfeststellvorrichtung -
Schauglas
Länge / Breite 200,0 mm
Beleuchtung
Kunststoffkorbleuchte LED
Nennspannung[V]:  230
Beleuchtungsleistung[W]:  7
Schutzart: IP44
  mit Verkabelung auf außenliegende Klemmdose

Filter
- Taschenfilter, nicht regenerierbar, Filterrahmen einschließlich Klemm- und Dichtungsvorrichtung.
- geschlossenporiger Dichtungsgummi,
- Filtereinsätze entsprechen den Normmaßen 592 mm x 592 mm und den davon abgeleiteten Zwischenmaßen, Klassifizierung der Güteklassen gemäß DIN EN 16890.
- Der Dimensionierungswiderstand errechnet sich aus der halben Differenz des Anfangswiderstandes und dem Endwiderstand.
- Oberflächenbeschaffenheit Filteraufnahmerahmen Stahlblech sendzimirverzinkt

Filterklasse:  F7 / ISO ePM1 60%
Volumenstrom[m³/h]:  10.500
Anfangsdruckverlust[Pa]:  57
Auslegungsdruckverlust[Pa]:  129
Enddruckverlust[Pa]:  200
Filterfläche[m²]:  26,00
Filterstückzahl:  4 Stück 592 x 592
Filterstückzahl:  2 Stück 287 x 592
Filterlänge[mm]:  600
Filterbedienung:  staubluftseitig
Zubehör
1Set  Ersatz Filter -
1Set  Filteraufnahmerahmen VZ
1Stk.  Druckdose; S+S DS-205B / 50-500 Pa / 24V DC or 230V AC -
1Stk.  Zeigermanometer MAG2000 ; 0-500 Pa ; ohne elektr. Kontakt -
Entkoppelter Anschlußstutzen
Abmessungen LxB[mm]:  1.650 x 1.250
Material Anschlußrahmen:  Edelstahl V2A
Zubehör
2,06m²Welldrahtgitter VZ

Abluft

Leerteil
mind. 750 mm lang
1Stk  Tür Standard mit Türgriff
  Türgriffe: Kunststoff
Zubehör
1Stk.  Türfeststellvorrichtung -
Entkoppelter Anschlußstutzen
Abmessungen LxB[mm]:  1.650 x 1.250
Material Anschlußrahmen:  Edelstahl V2A
Schauglas
Länge / Breite 200,0 mm
Beleuchtung
Kunststoffkorbleuchte LED
Nennspannung[V]:  230
Beleuchtungsleistung[W]:  7
Schutzart:  IP44
mit Verkabelung auf außenliegende Klemmdose

Filter
- Taschenfilter, nicht regenerierbar, Filterrahmen einschließlich Klemm- und Dichtungsvorrichtung.
- geschlossenporiger Dichtungsgummi,
- Filtereinsätze entsprechen den Normmaßen 592 mm x 592 mm und den davon abgeleiteten Zwischenmaßen, Klassifizierung der Güteklassen gemäß DIN EN 16890.
- Der Dimensionierungswiderstand errechnet sich aus der halben Differenz des Anfangswiderstandes und dem Endwiderstand.

Filterklasse:  M5 / ISO ePM10 60%
Volumenstrom[m³/h]:  10.500
Anfangsdruckverlust[Pa]:  24
Auslegungsdruckverlust[Pa]:  112
Enddruckverlust[Pa]:  200
Filterfläche[m²]:  26,00
Filterstückzahl:  4 Stück 592 x 592
Filterstückzahl:  2 Stück 287 x 592
Filterlänge[mm]:  600
Filterbedienung:  staubluftseitig
Zubehör
1Set  Ersatz Filter -
1Set  Filteraufnahmerahmen V2A
1Stk.  Druckdose;  50-500 Pa / 24V DC or 230V AC -
1Stk.  Zeigermanometer MAG2000 ; 0-500 Pa ; ohne elektr. Kontakt

Schalldämpfer
Absorptionsmaterial aus Mineralwolle, nicht brennbar
Oberfläche abriebfest bis 20 m/s
Profile aus sendzimirverzinktem BlechOberflächenbeschaffenheit Filteraufnahmerahmen Stahlblech sendzimirverzinkt

Volumenstrom[m³/h]:  10.500
Druckverlust Luft[Pa]:  38
Kulissenlänge / -höhe / -dicke[mm]:  1.050 / 1.600 / 250
Stückzahl:  4
Spaltbreite[mm]:  62
Schalldämmwert bei 250 Hz[dB]:  30,0
Ausführung:  Glasseide
Zubehör
Kulissen seitl. ausbaubar -

L  Leerteil zur bauseitigen Montage bauseits beigestellten Heiz-/Kühlkreislaufes
mind. 700 mm lang
1Stk  Tür Standard mit Türgriff

Türgriffe: Kunststoff
Zubehör
1Stk.  Türfeststellvorrichtung -
Schauglas
Länge / Breite 200,0 mm
Beleuchtung
Kunststoffkorbleuchte LED
Nennspannung[V]:  230
Beleuchtungsleistung[W]:  7
Schutzart:  IP44
mit Verkabelung auf außenliegende Klemmdose

L  Leerteil
mind. 1200 mm lang
2Stk Tür Standard mit Türgriff, 600 mm
Türgriffe: Kunststoff
Zubehör
1Stk  Abschottung BxHxT=900x1300x400 mm, für bauseitigen Schaltschrank
1Stk.  Türfeststellvorrichtung -
1Stk  Tür Standard mit Türgriff
  Türgriffe: Kunststoff
Zubehör
1Stk.  Türfeststellvorrichtung -
L  Leerteil
mind. 700 mm lang
1  Stk  Tür Standard mit Türgriff
Türgriffe: Kunststoff
Zubehör
1  Stk.  Türfeststellvorrichtung -
Beleuchtung
Kunststoffkorbleuchte LED
Nennspannung[V]:  230
Beleuchtungsleistung[W]:  7
Schutzart:  IP44
mit Verkabelung auf außenliegenden Schalter
Schalter für Beleuchtungen
Ausführung laut
AP 2601/6 WDI (ohne Kontrollleuchte)
Schutzart:  IP66
L  Leerteil als Anströmkammer für die WRG-Einheit
mind. 850 mm lang
1Stk  Tür Standard mit Türgriff
  Türgriffe: Kunststoff
Zubehör
1Stk.  Türfeststellvorrichtung -

Plattentauscher - Diagonalstrom
Plattentauschereinheit in stehender Ausführung für Nebeneinandergeräte
Kreuzstromwärmetauscher mit selbstdistanzierenden, dauerhaft und elastisch miteinander verbundenen Platten in das korrosionsgeschützte verzinkte Stahlblechgehäuse eingebaut, Tauscherpaket in Aluminiumausführung.
Mit integrierter Bypassregulierung mittels gegenläufiger Jalousieklappe.
Auf dem isolierten Geräteboden aufgesetzte Kondensatwanne zur Reinigung, die nicht ins Paneel abgesenkt wird, aus Edelstahl 1.4301 mit seitlichem Ablauf ausgebildet
Ausführung  :  mit Bypass und Bypassklappe
Plattenmaterial:  Aluminium

geliefert als eine Transporteinheit; geteilte Lieferung nicht zulässig

L  Leerteil als Abströmkammer für die WRG-Einheit
mind. 850 mm lang
1 Stk  Tür Standard mit Türgriff
Türgriffe: Kunststoff
Zubehör
1  Stk.  Türfeststellvorrichtung -

Ventilator, freilaufendes Rad
Einteiliges Radiallaufrad aus mind. 5 rückwärtsgekrümmte und räumlich verwundene 3D Schaufeln. Ausgewuchtet nach DIN Iso 21940-11
Einströmdüse mir Volumenstrommessvorrichtung. HHocheffizienter EC-Außenläufermotor mit integrierter Steuerelektronik, Stufenlos drehzahlregelbar 0-10 V Analogsignal

Volumenstrom gesamt[m³/h]:  10.500
Volumenstrom je Ventilator[m³/h]:  5.250 - Parallelbetrieb
Anzahl Ventilatoren:  mind. 2
Druckverlust extern[Pa]:  450
Druckverlust Komponenten[Pa]:  404
Druckverlust Ventilator[Pa]:  8
Druckverlust dynamisch[Pa]:  13
Druckverlust gesamt[Pa]:  875
Leistungsaufnahme PM[kW]:  3,810
Drehzahl[1/m]:  2.275
Max. zul. Drehzahl[1/m]:  2.690
Systemwirkungsgrad[%]:  65,4
Gesamteffizienz opt. (EU-VO 327/2011)[%]:  72,1
Schallleistungspegel[dB(A)]:  83,7
SFPv-Klasse (EN16798):  SFP3
SFPv-Wert (EN16798)[W/(m³/s)]:  1.168
Zubehör
1Set  Schutzgitter am Ansaug (VDI 6022) VZ
1Stk.  Messvorrichtung zur Volumenstrombestimmung am Ventilator -
EC-Motor
Nennleistung[kW]:  3,050 (x2) - Parallelbetrieb
Leistungsreserve:  mind. 15 %
Nenndrehzahl[1/m]:  2.690
Nennstrom[A]:  4,70 (x2) - Parallelbetrieb
Spannung[V]:  3x400
Nennfrequenz[Hz]:  50
Stellsignal[V]:  8,46
Ansteuerung:  0-10V
Schutzart:  IP55
Energieklasse:  IE5
Zubehör
Verdrahtung laut VDE -
1Stk  Tür Standard mit Türgriff
  Türgriffe: H&R Safetylock (gem. ISO 12100) / Sicherungsexzenter / Kunststoff
Zubehör
1  Stk.  Türfeststellvorrichtung -
Reparaturschalter Kraftstrom
Reparaturschalter allpolig mit 2 Hilfskontakten (1 Öffner, 1 Schließer), einer Sperrvorrichtung für Vorhängeschlösser in AUS-Stellung, Gehäuseschutzart IP 65. Die Verdrahtung des Reparaturschalters erfolgt nach VDE
Typ:  WAH845
Schutzart: IP65
Verkabelung
Klemmkasten
Typ:  9100
Schutzart:  IP56
Verkabelung:  geschirmt für FU-Betrieb
Schauglas
Länge / Breite 200,0 mm
Beleuchtung
Kunststoffkorbleuchte LED
Nennspannung[V]:  230
Beleuchtungsleistung[W]:  7
Schutzart:  IP44
  mit Verkabelung auf außenliegende Klemmdose
Zubehör
1Stk.  Sicherungskasten mit Sicherungsautomaten je Ventilator und integriertem Klemmblock für Steuerleitungsanschluss -

Schalldämpfer
Absorptionsmaterial aus Mineralwolle, nicht brennbar
Oberfläche abriebfest bis 20 m/s
Profile aus sendzimirverzinktem BlechOberflächenbeschaffenheit Filteraufnahmerahmen Stahlblech sendzimirverzinkt

Volumenstrom[m³/h]:  10.500
Druckverlust Luft[Pa]:  43
Kulissenlänge / -höhe / -dicke[mm]:  1.050 / 1.600 / 340
Stückzahl:  3
Spaltbreite[mm]:  76
Schalldämmwert bei 250 Hz[dB]:  32,0
Ausführung:  Glasseide
Zubehör
Kulissen seitl. ausbaubar -
L  Leerteil
mind. 850 mm lang
1  Stk  Tür Standard mit Türgriff
  Türgriffe: Sicherungsexzenter / Kunststoff
Zubehör
1Stk.  Türfeststellvorrichtung -

Jalousieklappe
verzinkter Stahlblechrahmen incl. Kanalanschlussprofilen und gegenläufigen in wartungsfreien Kunststoff- oder Messingbuchsen gelagerten verwindungssteifen Hohlprofillamellen.
Lamellen aus verzinktem Stahlblech
Lamellenkopplung erfolgt mittels einseitig bzw. zweiseitig angeordneten Zahnrädern oder außenliegendem Gestänge und ist für Handeinstellung oder Motorantrieb
Antriebsachse mit ausreichend Seitenabstand zur Gehäusewand für Motorantrieb.

Abmessungen LxB[mm]:  1.410 x 1.030
Volumenstrom[m³/h]:  10.500
Durchtrittsgeschwindigkeit[m/s]:  2,01
Drehmoment[Nm]:  40
Material Rahmen / Lamellen:  Aluminium / Aluminium
Dichtheitsklasse:  4
im Gerätegehäuse eingebaut

Wetterschutzgitter
Wetterschutzgitter aus umlaufend verzinktem Stahlblechrahmen mit wasserabweisenden Lamellen, sowie dahinterliegendem Vogelschutzgitter.
Abmessungen LxB[mm]:  1.490 x 1.190
Durchtrittsgeschwindigkeit[m/s]:  1,64
Material Wetterschutzgitter:  verzinktes Stahlblech
Schauglas
Durchmesser 200,0 mm
Schauglas
Länge / Breite 200,0 mm
Beleuchtung
Kunststoffkorbleuchte LED
Nennspannung[V]:  230
Beleuchtungsleistung[W]:  7
Schutzart:  IP44
mit Verkabelung auf außenliegende Klemmdose

Geräteabmessungen
Länge: 11.400 bis 11.800 mm
Breite: max.  2.700 mm Breite
Höhe inkl. Grundrahmen: max 1.900 mm

Gesamtgewicht: max. 7.000 kg durch Statik freigegeben

Schalleistungspegel Zuluft/ Abluft
Neben Gehäuse max. 55/ 55 dB(A)
Am Lufteintritt: max. 55/ 50 dB(A)
Am Luftaustritt: max 55/ 55 dB(A)

Zubehör allgemein
1 SetPotentialausgleich -Verdrahtung in Alu-Rohr -

Gerätegrundrahmen, verzinkt und lackiert, in der Ausführung als Blechgrundrahmen
mit einer Dicke von mindestens 2,5 mm und einer Höhe von mind. 120 mm
Kondenstabläufe mit einem Mindestabstand zwischen Unterkante Kondensatablauf und Geräteaufstellfläche von mind. 170 mm

Gerätelieferung in 15 Transporteinheiten, jeweils mit Kranösen werksseitig montiert und eingedichtet, für Kranentladung
Geräteboden außen lackiert
Querverdrahtung im Werk vorbereitet. Sofern noch notwendig, sind die einzelnen Module und Sektionen intern aufzuklemmen und zu verkabeln. Die zugehörige interne Verkabelung ist durch den Auftragnehmer entsprechend auszuführen und einzukalkulieren

Einschließlich Transport und Aufstellung auf das Dach des Gebäudes. Dachhöhe über Oberkante umliegendes Gelände beträgt ca. 12,5 m ( Attikahöhe 111 cm). Entfernung der Lüftungsanlage von der vorderen Gebäudekante ca 7 m.
Lüftungsanlage modulweise zum Aufstellort transportierern, montieren und gemäß Herstellerangaben
fachgerecht und luftseitig betriebsfertig anzuschließen.

Der wasserseitiger Anschluss für die Heizregister erfolgt bauseits.
Menge: 2,000 Stck

**01.01.0020 Dachrahmen wetterfest für Lüftungsanlage**
Dachrahmen wetterfest für vorstehende Lüftungsanlage
vormontiert, als Fundament für wetterfeste Geräte.
Dachrahmen bestehend aus verzinktem Profil-Stahl und runden Füßen, inkl statischer Berechnung mit Nachweis und Ausschäumen der Hohlräume der Stahlfüße
Menge: 2,000 Stck

**01.01.0030 Geruchverschluss RLT druckseitig 1000Pa Zulauf DN32 DN40 Schraubdeckel**
*** EP-Aufgliederung gefordert
*** Bezugsbeschreibung
STLB-Bau 2026-04 075
Geruchverschluss für luftseitigen Anbau an RLT-Geräte zur Kondensatableitung mit eingelegter Schwimmerkugel als Rückschlagventil, zum druckseitigen Anschluss, aus PP, Betriebsdruck bis 1000 Pa, Zulaufanschluss für Geräteablauf DN 32, Ablaufdurchmesser DN 40, Schraubdeckel als Wartungsöffnung.
Menge: 1,000 St
Leistungsbereichkatalog: 075

**01.01.0040 Wie vor, jedoch zum saugseitigen Anschluss;**
*** EP-Aufgliederung gefordert
*** wie Position 01.01.0030
STLB-Bau 2026-04 075
zum saugseitigen Anschluss
Menge: 1,000 St
Leistungsbereichkatalog: 075

**01.01.0050 Autokran Teleskopausleger 63tm mindHaken-H 20 m maxAusladung 20 m vorhalten**
*** EP-Aufgliederung gefordert
STLB-Bau 2026-04 000
Autokran mit Teleskopausleger, Lastmoment 63 tm,
Hakenhöhe mind. '20' m,
max. Ausladung '20' m,
Belastbarkeit Untergrund '200' kN/m2, vorhalten,
Positionsmenge = Produkt aus '1 Stück'
(Vorhaltemenge)
mal '3 h'
(Vorhaltedauer).
Menge: 8,000 Std
Leistungsbereichkatalog: 000

**01.01.0060 Kabeleinführungen bis M25 ins doppelwandige Lüftungsgerät**
*** Bezugsbeschreibung
Kabeleinführungen M25 ins doppelwandige Lüftungsgerät und Gummikantschutz einschl. Bohrung
Menge: 20,000 St

**01.01.0070 M20**
*** wie Position 01.01.0060
Menge: 20,000 St

*Hinweis: Abluftventilatoren*

**01.01.0080 Unterputzgehäuse**
Unterputzgehäuse
Kunststoff-Ausblasstutzen mit selbsttätiger Kunststoff-Rückschlagklappe.
Einbau in Wand oder Decke.
Ausblasrichtung nach oben, rechts oder links. Anschlussdurchmesser DN 75/80.
Kunststoffteile  entflammbar nach Klasse B 2.Mit Putzschutzdeckel.
Technische Daten
Luftrichtung:  Entlüftung
Einbauort:  Wand / Decke
Einbaulage:  senkrecht / waagerecht
Material:  Kunststoff
Farbe:  schwarz

Anschlussdurchmesser:  75 mm / 80 mm
Menge: 3,000 Stck

**01.01.0090 Ventilatoreinsatz**
Einzeraumventilatoreinsatz:
- Intervallsteuerung mit Zeitintervall einstellbar von 1 bis ca. 15 h. Betriebsdauer je Intervall ca. 10 min.
- manueller Bedienung (Lichtkontakt) mit  Einschaltverzögerung von 30- 50 sek und Nachlaufzeit von 5- 10 min. Intervallsteuerung abschaltbar.
Ventilator mit Abdeckung und G2-Filter zum Einbau in Unterputzgehäuse.
Farbe verkehrsweiß ähnlich RAL 9016. Alle Geräte entsprechen der Schutzart IP X5.
Energiesparender Kondensatormotor.: mit energiesparendem EC-Motor. Motor mit thermischem Überlastungsschutz. Wartungsfrei, mit beidseitig geschlossenen Kugellagern.. Leckluftvolumenstrom < 0,01 m3/h. Schallpegeldifferenz gemäß DIN 4109, geprüft vom IAB Oberursel. Mit VDE-Zeichen. Ausführung:
Intervallsteuerung, Fördervolumen: 62 m3/h,
Drehzahl: 1250 1/min,
Luftrichtung: Entlüftung,
Drehzahlsteuerbar: nein,
SEC average: -3,43 kWh/(m2*a),
Spannungsart: Wechselstrom, Bemessungsspannung: 230 V, Netzfrequenz: 50 Hz,
Leistungsaufnahme: 21 W,
 IMax: 0,16 A,
Schutzart: IP X5,
Netzzuleitung: 5 / 1,5 mm2,
Einbauort: Wand / Decke,
Menge: 2,000 Stck

**01.01.0100 Ventilatoreinsatz wie vor, jedoch 100 m3/h**
Ventilatoreinsatz wie vor, jedoch 100 m3/h
liefern, montieren und elektrisch verdrahten
Menge: 1,000 Stck

*Hinweis: Absauganlage*

**01.01.0110 Absauganlage für Tischarbeitsfläche von ca. 1000x1000mm,**
Absauganlage für Tischarbeitsfläche von ca. 1000x1000mm,
Absaugung seitlich zum Absauggerät oder über eine Punktabsaugung mit verstellbarem Absaugarm
im Absaugbereich von ~500x500mm.
Die Absaugluftmenge ist stufenlos Regelbar.
Absaugarm max. 400m3/h;
Seitliche Geräteabsaugung max.1700m3/h

Schutz des Personals gegen Geruchsbelästigung und Schutz gegen das Einatmen
von feinen Staubpartikeln

Seitliche Absaugung über die Arbeitsfläche oder einem Objekt, zum Absauggerät.

Zusätzliche Absaugung über einen verstellbaren Absaugarm NW100 mit drei Gelenken, Armlänge 1200mm, mit Drosselklappe einschl. Absaughaube.

Umluftbetrieb

Die belastete Luft wird über die mit einem Partikelfilter abgedeckte, grossflächige Absaugöffnung von ca. 650x300mm angesaugt und dann durch die Aktivkohlepatronen
nach unten, über einen Ventilator in den Raum zurückgefördert. Auch die Absaugluft desAbsaugarm ist durch einen Partikelfilter und Aktivkohle zu filtern.

Das Arbeitsplatz-Quellenabsauggerät mit Luftführung von oben nach unten besteht aus einer Stahl- Schweiss- Kantkonstruktion, Blechstärke 1,5mm und einer
lichtgrauen Einbrennlackierung.

Modulgehäuse zur Aufnahmerahmen für 12 Aktivkohlepatronen und  einer Vorrichtung zur sicheren und dichten Befestigung der Partikel-Vorfilterzellen.

Der Aktivkohle-Patronenwechsel erfolgt über eine große Wartungsöffnung.

Seitliche Absaugöffnung sowie der Absaugarm sind mit einer Klappe verschließbar

Ventilator mit stufenloser Regelung, in der schallgedämpften Gehäuseeinheit drückt die gereinigte Ansaugluft zwischen den Rollen in den Raum zurück.

Absauggerät mit Lenk- und Fahrrollen.

Über zwei Digitale-Manometer wird die Filterverschmutzung überprüft und angezeigt

einschl. Betriebsstundenzähler

Partikelvorfilter:
Filterklasse EN 779: F7 oder M5
Abscheidegrad 1µm: ~90%
Abscheidegrad 3µm: >98%

Nennvolumenstrom: 2500m3/h
Filterfläche: >8,9m²

Aktivkohlefilter:
Standardkohle: 3mm
Aktivkohlemenge: 48 Liter

Ventilatorleistung: 4900m3/h
Druckerhöhung: 1150Pa

Absaugleistung mit Geräuschentwicklung
einschl. Staubfilter + Aktivkohlepatronen:
Arbeitsbereich I über Absaugarm:
200m3/h  60dBA
Arbeitsbereich II über seitl. Absaugung:
1000m3/h 56dBA

Ventilator: 200-277V, 50/60Hz
Motoraufnahme: 1,35 kW
Nennstrom: 6,9 - 5,0A
Schutzart: IP44
ErP konform: 2015

Abmessungen:
Breite: 700-800 mm
Tiefe: 450-550 mm
Höhe: 1300-1400mm

 für Arbeitsplatzhöhe: ~800-900
Gewicht ~ 120kg

 Arbeitsfläche:
Bereich I über Absaugarm 500x500mm
Bereich II über Gerät seitl. 1000x1000mm
Menge: 1,000 Stck

#### Abschnitt 01.02 Luftkanäle / Luftleitungen

*Hinweis: Hinweisbeschreibung*
Hinweisbeschreibung zur Pos. 1.02.0010 bis 1.02.0700 Luftkanal verzinkt eckig, Arbeitshöhe bis 3,5 m. Für die Lagerung, Transport und Montage von Lüftungskanälen sind die Hygieneanforderungen nach VDI 6022 zu berücksichtigen und vor Verschmutzung zu schützen.

**01.02.0010 Luftltg rechteckig Stahl verz geschweißt Kanten-L bis 500mm H bis 3,5m**
*** EP-Aufgliederung gefordert
*** Bezugsbeschreibung
STLB-Bau 2026-04 075
Luftleitung, rechteckig, Luftdichtheitsklasse ATC2 DIN EN 16798-3, Druckklasse 2 DIN EN 1507, aus verzinktem Stahl, geschweißt, Maße DIN EN 1505, Kantenlänge bis 500 mm, Verbindung mit Profil-Schraubverbindung, Form- und Verbindungsstücke werden gesondert vergütet, Montagehöhe über Gelände/Fußboden bis 3,5 m.
Menge: 630,000 m2
Leistungsbereichkatalog: 075

**01.02.0020 Wie vor, jedoch Kantenlänge über 500 bis 1000 mm;**
*** EP-Aufgliederung gefordert
*** wie Position 01.02.0010
STLB-Bau 2026-04 075
Kantenlänge über 500 bis 1000 mm
Menge: 280,000 m2
Leistungsbereichkatalog: 075

**01.02.0030 Wie vor, jedoch Formstück für Luftleitung, rechteckig;**
*** EP-Aufgliederung gefordert
*** wie Position 01.02.0010
STLB-Bau 2026-04 075
Formstück für Luftleitung, rechteckig
Menge: 800,000 m2
Leistungsbereichkatalog: 075

**01.02.0040 Wie vor, jedoch Formstück für Luftleitung, rechteckig; Kantenlänge über 500 bis 1000 mm;**
*** EP-Aufgliederung gefordert
*** wie Position 01.02.0010
STLB-Bau 2026-04 075
Formstück für Luftleitung, rechteckig
Kantenlänge über 500 bis 1000 mm
Menge: 400,000 m2
Leistungsbereichkatalog: 075

**01.02.0050 Elastische Verbindung rechteckige Luftleitg Kanten-L 250-500mm**
*** EP-Aufgliederung gefordert
*** Bezugsbeschreibung
STLB-Bau 2026-04 075
Elastisches Verbindungsstück, Luftdichtheitsklasse ATC2 DIN EN 16798-3, mit Potentialausgleich im Brandfall selbstlösend, für rechteckige Luftleitung, größte Kantenlänge über 250 bis 500 mm, mit Anschlussrahmen aus verzinktem Stahl.
Menge: 4,000 St
Leistungsbereichkatalog: 075

**01.02.0060 Wie vor, jedoch größte Kantenlänge über 500 bis 1000 mm;**
*** EP-Aufgliederung gefordert
*** wie Position 01.02.0050
STLB-Bau 2026-04 075
größte Kantenlänge über 500 bis 1000 mm
Menge: 10,000 St
Leistungsbereichkatalog: 075

**01.02.0070 Wie vor, jedoch größte Kantenlänge über 1000 bis 1500 mm;**
*** EP-Aufgliederung gefordert
*** wie Position 01.02.0050
STLB-Bau 2026-04 075
größte Kantenlänge über 1000 bis 1500 mm
Menge: 4,000 St
Leistungsbereichkatalog: 075

*Hinweis: Luftleitungen rund*

**01.02.0080 Luftltg rund flexibel Alu DN80**
*** EP-Aufgliederung gefordert
*** Bezugsbeschreibung
STLB-Bau 2026-04 075
Luftleitung, rund, flexibel, aus Aluminium, Ausführung B DIN EN 13180, DN 80, Form- und Verbindungsstücke werden gesondert vergütet, min./max. Temperatur der geförderten Luft -15 bis 80 Grad C.
Menge: 20,000 m
Leistungsbereichkatalog: 075

**01.02.0090 Wie vor, jedoch DN 100;**
*** EP-Aufgliederung gefordert
*** wie Position 01.02.0080
STLB-Bau 2026-04 075
DN 100
Menge: 30,000 m
Leistungsbereichkatalog: 075

**01.02.0100 Wie vor, jedoch DN 125;**
*** EP-Aufgliederung gefordert
*** wie Position 01.02.0080
STLB-Bau 2026-04 075
DN 125
Menge: 40,000 m
Leistungsbereichkatalog: 075

**01.02.0110 Wie vor, jedoch DN 160;**
*** EP-Aufgliederung gefordert
*** wie Position 01.02.0080
STLB-Bau 2026-04 075
DN 160
Menge: 40,000 m
Leistungsbereichkatalog: 075

**01.02.0120 Wie vor, jedoch DN 180;**
*** EP-Aufgliederung gefordert
*** wie Position 01.02.0080
STLB-Bau 2026-04 075
DN 180
Menge: 40,000 m
Leistungsbereichkatalog: 075

**01.02.0130 Wie vor, jedoch DN 200;**
*** EP-Aufgliederung gefordert
*** wie Position 01.02.0080
STLB-Bau 2026-04 075
DN 200
Menge: 20,000 m
Leistungsbereichkatalog: 075

**01.02.0140 Wickelfalzrohr Stahl verz DN80 -750-1000Pa**
*** EP-Aufgliederung gefordert
*** Bezugsbeschreibung
STLB-Bau 2026-04 075
Wickelfalzrohr aus verzinktem Stahl, Luftdichtheitsklasse ATC2 DIN EN 16798-3, Maße DIN EN 1506, DN 80, Form- und Verbindungsstücke werden gesondert vergütet, Druckbereich von -750 bis 1000 Pa.
Menge: 15,000 m
Leistungsbereichkatalog: 075

**01.02.0150 Wie vor, jedoch DN 100;**
*** EP-Aufgliederung gefordert
*** wie Position 01.02.0140
STLB-Bau 2026-04 075
DN 100
Menge: 450,000 m
Leistungsbereichkatalog: 075

**01.02.0160 Wie vor, jedoch DN 125;**
*** EP-Aufgliederung gefordert
*** wie Position 01.02.0140
STLB-Bau 2026-04 075
DN 125
Menge: 130,000 m
Leistungsbereichkatalog: 075

**01.02.0170 Wie vor, jedoch DN 160;**
*** EP-Aufgliederung gefordert
*** wie Position 01.02.0140
STLB-Bau 2026-04 075
DN 160
Menge: 130,000 m
Leistungsbereichkatalog: 075

**01.02.0180 Wie vor, jedoch DN 180;**
*** EP-Aufgliederung gefordert
*** wie Position 01.02.0140
STLB-Bau 2026-04 075
DN 180
Menge: 110,000 m
Leistungsbereichkatalog: 075

**01.02.0190 Wie vor, jedoch DN 200;**
*** EP-Aufgliederung gefordert
*** wie Position 01.02.0140
STLB-Bau 2026-04 075
DN 200
Menge: 130,000 m
Leistungsbereichkatalog: 075

**01.02.0200 Wie vor, jedoch DN 224;**
*** EP-Aufgliederung gefordert
*** wie Position 01.02.0140
STLB-Bau 2026-04 075
DN 224
Menge: 30,000 m
Leistungsbereichkatalog: 075

**01.02.0210 Bundkragen Luftleitg rund Stahl verz DN80**
*** EP-Aufgliederung gefordert
*** Bezugsbeschreibung
STLB-Bau 2026-04 075
Bundkragen, für Luftleitung, rund, Luftdichtheitsklasse ATC2 DIN EN 16798-3, aus verzinktem Stahl, DN 80, zum Einstecken, mit Lippendichtung, Druckbereich von -750 bis 1000 Pa.
Menge: 8,000 St
Leistungsbereichkatalog: 075

**01.02.0220 Wie vor, jedoch DN 100;**
*** EP-Aufgliederung gefordert
*** wie Position 01.02.0210
STLB-Bau 2026-04 075
DN 100
Menge: 60,000 St
Leistungsbereichkatalog: 075

**01.02.0230 Wie vor, jedoch DN 125;**
*** EP-Aufgliederung gefordert
*** wie Position 01.02.0210
STLB-Bau 2026-04 075
DN 125
Menge: 70,000 St
Leistungsbereichkatalog: 075

**01.02.0240 Wie vor, jedoch DN 160;**
*** EP-Aufgliederung gefordert
*** wie Position 01.02.0210
STLB-Bau 2026-04 075
DN 160
Menge: 40,000 St
Leistungsbereichkatalog: 075

**01.02.0250 Wie vor, jedoch DN 180;**
*** EP-Aufgliederung gefordert
*** wie Position 01.02.0210
STLB-Bau 2026-04 075
DN 180
Menge: 45,000 St
Leistungsbereichkatalog: 075

**01.02.0260 Wie vor, jedoch DN 200;**
*** EP-Aufgliederung gefordert
*** wie Position 01.02.0210
STLB-Bau 2026-04 075
DN 200
Menge: 20,000 St
Leistungsbereichkatalog: 075

**01.02.0270 Wie vor, jedoch DN 224;**
*** EP-Aufgliederung gefordert
*** wie Position 01.02.0210
STLB-Bau 2026-04 075
DN 224
Menge: 8,000 St
Leistungsbereichkatalog: 075

**01.02.0280 Bogen Luftleitg rund 90Grad Stahl verz DN80**
*** EP-Aufgliederung gefordert
*** Bezugsbeschreibung
STLB-Bau 2026-04 075
Bogen, für Luftleitung, rund, Luftdichtheitsklasse ATC2 DIN EN 16798-3, 90 Grad, aus verzinktem Stahl, DN 80, mit Einsteckenden, mit Lippendichtung, Druckbereich von -750 bis 1000 Pa.
Menge: 8,000 St
Leistungsbereichkatalog: 075

**01.02.0290 Wie vor, jedoch DN 100;**
*** EP-Aufgliederung gefordert
*** wie Position 01.02.0280
STLB-Bau 2026-04 075
DN 100
Menge: 330,000 St
Leistungsbereichkatalog: 075

**01.02.0300 Wie vor, jedoch DN 125;**
*** EP-Aufgliederung gefordert
*** wie Position 01.02.0280
STLB-Bau 2026-04 075
DN 125
Menge: 45,000 St
Leistungsbereichkatalog: 075

**01.02.0310 Wie vor, jedoch DN 160;**
*** EP-Aufgliederung gefordert
*** wie Position 01.02.0280
STLB-Bau 2026-04 075
DN 160
Menge: 50,000 St
Leistungsbereichkatalog: 075

**01.02.0320 Wie vor, jedoch DN 180;**
*** EP-Aufgliederung gefordert
*** wie Position 01.02.0280
STLB-Bau 2026-04 075
DN 180
Menge: 30,000 St
Leistungsbereichkatalog: 075

**01.02.0330 Wie vor, jedoch DN 200;**
*** EP-Aufgliederung gefordert
*** wie Position 01.02.0280
STLB-Bau 2026-04 075
DN 200
Menge: 10,000 St
Leistungsbereichkatalog: 075

**01.02.0340 Wie vor, jedoch DN 224;**
*** EP-Aufgliederung gefordert
*** wie Position 01.02.0280
STLB-Bau 2026-04 075
DN 224
Menge: 10,000 St
Leistungsbereichkatalog: 075

**01.02.0350 Bogen Luftleitg rund 45Grad Stahl verz DN80**
*** EP-Aufgliederung gefordert
*** Bezugsbeschreibung
STLB-Bau 2026-04 075
Bogen, für Luftleitung, rund, Luftdichtheitsklasse ATC2 DIN EN 16798-3, 45 Grad, aus verzinktem Stahl, DN 80, mit Einsteckenden, mit Lippendichtung, Druckbereich von -750 bis 1000 Pa.
Menge: 8,000 St
Leistungsbereichkatalog: 075

**01.02.0360 Wie vor, jedoch DN 100;**
*** EP-Aufgliederung gefordert
*** wie Position 01.02.0350
STLB-Bau 2026-04 075
DN 100
Menge: 330,000 St
Leistungsbereichkatalog: 075

**01.02.0370 Wie vor, jedoch DN 125;**
*** EP-Aufgliederung gefordert
*** wie Position 01.02.0350
STLB-Bau 2026-04 075
DN 125
Menge: 45,000 St
Leistungsbereichkatalog: 075

**01.02.0380 Wie vor, jedoch DN 160;**
*** EP-Aufgliederung gefordert
*** wie Position 01.02.0350
STLB-Bau 2026-04 075
DN 160
Menge: 50,000 St
Leistungsbereichkatalog: 075

**01.02.0390 Wie vor, jedoch DN 180;**
*** EP-Aufgliederung gefordert
*** wie Position 01.02.0350
STLB-Bau 2026-04 075
DN 180
Menge: 30,000 St
Leistungsbereichkatalog: 075

**01.02.0400 Wie vor, jedoch DN 200;**
*** EP-Aufgliederung gefordert
*** wie Position 01.02.0350
STLB-Bau 2026-04 075
DN 200
Menge: 10,000 St
Leistungsbereichkatalog: 075

**01.02.0410 Wie vor, jedoch DN 224;**
*** EP-Aufgliederung gefordert
*** wie Position 01.02.0350
STLB-Bau 2026-04 075
DN 224
Menge: 10,000 St
Leistungsbereichkatalog: 075

**01.02.0420 Abzweigstück Luftleitg rund 90Grad Stahl verz DN80**
*** EP-Aufgliederung gefordert
*** Bezugsbeschreibung
STLB-Bau 2026-04 075
Abzweigstück, für Luftleitung, rund, Luftdichtheitsklasse ATC2 DIN EN 16798-3, 90 Grad, aus verzinktem Stahl, größter DN 80, mit Einsteckenden, mit Lippendichtung, Druckbereich von -750 bis 1000 Pa.
Menge: 12,000 St
Leistungsbereichkatalog: 075

**01.02.0430 Wie vor, jedoch größter DN 100;**
*** EP-Aufgliederung gefordert
*** wie Position 01.02.0420
STLB-Bau 2026-04 075
größter DN 100
Menge: 15,000 St
Leistungsbereichkatalog: 075

**01.02.0440 Wie vor, jedoch größter DN 125;**
*** EP-Aufgliederung gefordert
*** wie Position 01.02.0420
STLB-Bau 2026-04 075
größter DN 125
Menge: 20,000 St
Leistungsbereichkatalog: 075

**01.02.0450 Wie vor, jedoch größter DN 160;**
*** EP-Aufgliederung gefordert
*** wie Position 01.02.0420
STLB-Bau 2026-04 075
größter DN 160
Menge: 10,000 St
Leistungsbereichkatalog: 075

**01.02.0460 Wie vor, jedoch größter DN 180;**
*** EP-Aufgliederung gefordert
*** wie Position 01.02.0420
STLB-Bau 2026-04 075
größter DN 180
Menge: 10,000 St
Leistungsbereichkatalog: 075

**01.02.0470 Wie vor, jedoch größter DN 200;**
*** EP-Aufgliederung gefordert
*** wie Position 01.02.0420
STLB-Bau 2026-04 075
größter DN 200
Menge: 8,000 St
Leistungsbereichkatalog: 075

**01.02.0480 Wie vor, jedoch größter DN 224;**
*** EP-Aufgliederung gefordert
*** wie Position 01.02.0420
STLB-Bau 2026-04 075
größter DN 224
Menge: 10,000 St
Leistungsbereichkatalog: 075

**01.02.0490 Abzweigreduzierstück Luftleitg rund 90Grad konisch Stahl verz DN80**
*** EP-Aufgliederung gefordert
*** Bezugsbeschreibung
STLB-Bau 2026-04 075
Abzweigreduzierstück, für Luftleitung, rund, Luftdichtheitsklasse ATC2 DIN EN 16798-3, 90 Grad, konisch, aus verzinktem Stahl, größter DN 80, mit Einsteckenden, mit Lippendichtung, Druckbereich von -750 bis 1000 Pa.
Menge: 12,000 St
Leistungsbereichkatalog: 075

**01.02.0500 Wie vor, jedoch größter DN 100;**
*** EP-Aufgliederung gefordert
*** wie Position 01.02.0490
STLB-Bau 2026-04 075
größter DN 100
Menge: 12,000 St
Leistungsbereichkatalog: 075

**01.02.0510 Wie vor, jedoch größter DN 100;**
*** EP-Aufgliederung gefordert
*** wie Position 01.02.0490
STLB-Bau 2026-04 075
größter DN 100
Menge: 12,000 St
Leistungsbereichkatalog: 075

**01.02.0520 Wie vor, jedoch größter DN 125;**
*** EP-Aufgliederung gefordert
*** wie Position 01.02.0490
STLB-Bau 2026-04 075
größter DN 125
Menge: 25,000 St
Leistungsbereichkatalog: 075

**01.02.0530 Wie vor, jedoch größter DN 160;**
*** EP-Aufgliederung gefordert
*** wie Position 01.02.0490
STLB-Bau 2026-04 075
größter DN 160
Menge: 20,000 St
Leistungsbereichkatalog: 075

**01.02.0540 Wie vor, jedoch größter DN 180;**
*** EP-Aufgliederung gefordert
*** wie Position 01.02.0490
STLB-Bau 2026-04 075
größter DN 180
Menge: 16,000 St
Leistungsbereichkatalog: 075

**01.02.0550 Wie vor, jedoch größter DN 200;**
*** EP-Aufgliederung gefordert
*** wie Position 01.02.0490
STLB-Bau 2026-04 075
größter DN 200
Menge: 8,000 St
Leistungsbereichkatalog: 075

**01.02.0560 Wie vor, jedoch größter DN 224;**
*** EP-Aufgliederung gefordert
*** wie Position 01.02.0490
STLB-Bau 2026-04 075
größter DN 224
Menge: 12,000 St
Leistungsbereichkatalog: 075

**01.02.0570 Übergangsstück Luftleitg rund konisch Stahl verz DN80**
*** EP-Aufgliederung gefordert
*** Bezugsbeschreibung
STLB-Bau 2026-04 075
Übergangsstück, für Luftleitung, rund, Luftdichtheitsklasse ATC2 DIN EN 16798-3, konisch, aus verzinktem Stahl, größter DN 80, mit Einsteckenden, mit Lippendichtung, Druckbereich von -750 bis 1000 Pa.
Menge: 10,000 St
Leistungsbereichkatalog: 075

**01.02.0580 Wie vor, jedoch größter DN 100;**
*** EP-Aufgliederung gefordert
*** wie Position 01.02.0570
STLB-Bau 2026-04 075
größter DN 100
Menge: 20,000 St
Leistungsbereichkatalog: 075

**01.02.0590 Wie vor, jedoch größter DN 125;**
*** EP-Aufgliederung gefordert
*** wie Position 01.02.0570
STLB-Bau 2026-04 075
größter DN 125
Menge: 40,000 St
Leistungsbereichkatalog: 075

**01.02.0600 Wie vor, jedoch größter DN 160;**
*** EP-Aufgliederung gefordert
*** wie Position 01.02.0570
STLB-Bau 2026-04 075
größter DN 160
Menge: 160,000 St
Leistungsbereichkatalog: 075

**01.02.0610 Wie vor, jedoch größter DN 180;**
*** EP-Aufgliederung gefordert
*** wie Position 01.02.0570
STLB-Bau 2026-04 075
größter DN 180
Menge: 30,000 St
Leistungsbereichkatalog: 075

**01.02.0620 Wie vor, jedoch größter DN 200;**
*** EP-Aufgliederung gefordert
*** wie Position 01.02.0570
STLB-Bau 2026-04 075
größter DN 200
Menge: 10,000 St
Leistungsbereichkatalog: 075

**01.02.0630 Wie vor, jedoch größter DN 224;**
*** EP-Aufgliederung gefordert
*** wie Position 01.02.0570
STLB-Bau 2026-04 075
größter DN 224
Menge: 10,000 St
Leistungsbereichkatalog: 075

**01.02.0640 Muffe Luftleitg rund Stahl verz DN80**
*** EP-Aufgliederung gefordert
*** Bezugsbeschreibung
STLB-Bau 2026-04 075
Muffe, für Luftleitung, rund Luftdichtheitsklasse ATC2 DIN EN 16798-3, aus verzinktem Stahl, DN 80, mit Lippendichtung, Druckbereich von -750 bis 1000 Pa.
Menge: 5,000 St
Leistungsbereichkatalog: 075

**01.02.0650 Wie vor, jedoch DN 100;**
*** EP-Aufgliederung gefordert
*** wie Position 01.02.0640
STLB-Bau 2026-04 075
DN 100
Menge: 60,000 St
Leistungsbereichkatalog: 075

**01.02.0660 Wie vor, jedoch DN 125;**
*** EP-Aufgliederung gefordert
*** wie Position 01.02.0640
STLB-Bau 2026-04 075
DN 125
Menge: 30,000 St
Leistungsbereichkatalog: 075

**01.02.0670 Wie vor, jedoch DN 160;**
*** EP-Aufgliederung gefordert
*** wie Position 01.02.0640
STLB-Bau 2026-04 075
DN 160
Menge: 20,000 St
Leistungsbereichkatalog: 075

**01.02.0680 Wie vor, jedoch DN 180;**
*** EP-Aufgliederung gefordert
*** wie Position 01.02.0640
STLB-Bau 2026-04 075
DN 180
Menge: 35,000 St
Leistungsbereichkatalog: 075

**01.02.0690 Wie vor, jedoch DN 200;**
*** EP-Aufgliederung gefordert
*** wie Position 01.02.0640
STLB-Bau 2026-04 075
DN 200
Menge: 10,000 St
Leistungsbereichkatalog: 075

**01.02.0700 Wie vor, jedoch DN 224;**
*** EP-Aufgliederung gefordert
*** wie Position 01.02.0640
STLB-Bau 2026-04 075
DN 224
Menge: 10,000 St
Leistungsbereichkatalog: 075

**01.02.0710 Inspektionsöffnung oval Stahl verz 200/100mm**
*** EP-Aufgliederung gefordert
*** Bezugsbeschreibung
Inspektions- und Wartungsöffnung als Deckel, oval, aus verzinktem Stahl, Maße 200/100 mm, für Einbau in rechteckige Luftleitung, mit Kantenschutz, mit Schraubverschluss und Rändelmutter, Luftdichtheitsklasse ATC2 DIN EN 16798-3.
einschl. Ausschnitt
Menge: 15,000 St

**01.02.0720 Wie vor, jedoch Maße 300/200 mm;**
*** EP-Aufgliederung gefordert
*** wie Position 01.02.0710
STLB-Bau 2026-04 075
Maße 300/200 mm
Menge: 15,000 St
Leistungsbereichkatalog: 075

**01.02.0730 Wie vor, jedoch Maße 400/300 mm;**
*** EP-Aufgliederung gefordert
*** wie Position 01.02.0710
STLB-Bau 2026-04 075
Maße 400/300 mm
Menge: 15,000 St
Leistungsbereichkatalog: 075

**01.02.0740 Aufhängekonstruktion Stahl verz**
*** EP-Aufgliederung gefordert
*** Bezugsbeschreibung
Aufhängekonstruktion aus verzinktem Stahl, mit schalldämmender Zwischenlage aus Profilgummi, einschl. Decken-/Mauerwerksbefestigung, befestigen mit Befestigungsmitteln mit bauaufsichtlichem Nachweis einschl. Bohrungen. Für Lüftungskanal
Menge: 600,000 St

**01.02.0750 Lüftungsrohrschelle DN 80**
*** EP-Aufgliederung gefordert
*** wie Position 01.02.0740
Lüftungsrohrschelle für die Befestigung von Luftleitungen aus Blech mit rundem Querschnitt nach DIN EN 1506, DN 100 Länge Aufhängung bis 0,5 m, Befestigung über Gewindestäbe an Stahlbeton.
Menge: 6,000 St

**01.02.0760 Lüftungsrohrschelle DN 100**
*** EP-Aufgliederung gefordert
*** wie Position 01.02.0740
DN 100
Menge: 150,000 St

**01.02.0770 Lüftungsrohrschelle DN 125**
*** EP-Aufgliederung gefordert
*** wie Position 01.02.0740
DN 125
Menge: 80,000 St

**01.02.0780 Lüftungsrohrschelle DN 160**
*** EP-Aufgliederung gefordert
*** wie Position 01.02.0740
DN 160
Menge: 80,000 St

**01.02.0790 Lüftungsrohrschelle DN 180**
*** EP-Aufgliederung gefordert
*** wie Position 01.02.0740
DN 180
Menge: 40,000 St

**01.02.0800 Lüftungsrohrschelle DN 200**
*** EP-Aufgliederung gefordert
*** wie Position 01.02.0740
DN 200
Menge: 60,000 St

**01.02.0810 Lüftungsrohrschelle DN 225.**
*** EP-Aufgliederung gefordert
*** wie Position 01.02.0740
DN 225.
Menge: 8,000 St

**01.02.0820 Lastverteiler zur Aufnahme TGA Befestigung auf der Dachfläche**
Lastverteiler zur Aufnahme TGA Befestigung auf der Dachfläche
Verstellbare und drehbare Lastverteilplatte zur Montage von  isloierten Luftkanälen auf Flachdächern mit Montageschienen
Werkstoffzusammensetzung: Platte: Aluminium, Spritzguss, Gummiplatte: EPDM
Oberfläche: Beschichtung für den Außenbereich - HDG
Umgebungsbedingungen: Außenbereich
Oberfläche feuerverzinkt
Abmessungen ca:345 x 345 mm
Menge: 30,000 Stck

**01.02.0830 Trenn- und Schutzvlies**
Trenn- und Schutzvlies zum Schutz der Dachhaut für Lastverteiler
Menge: 30,000 Stck

#### Abschnitt 01.03 Brandschutz

**01.03.0010 Brandschutzklappe EI90S Gehäuse Stahl verz DN80 L 500mm elektr Antrieb Federrücklauf 230V IP54**
*** EP-Aufgliederung gefordert
*** Bezugsbeschreibung
STLB-Bau 2026-04 075
Brandschutzklappe DIN EN 15650, Funktion prüfbar im eingebauten Zustand, Klassifizierung EI 90 S DIN EN 13501-3, beidseitig geprüft DIN EN 1366-2, für vertikalen und horizontalen Einbau, Achslage waagerecht oder senkrecht, rauchdicht, Gehäuse aus verzinktem Stahl, rund, DN 80, Länge 500 mm, Einbau in massive Wand, Nasseinbau, mit Absperrklappenblatt aus mineralischem Baustoff, mit Schmelzlot und Auslösevorrichtung zur Funktionsprüfung, Nennauslösetemperatur max. 72 Grad C, mit elektrischem Antrieb mit Federrücklauf und integrierten Endlageschaltern, Bemessungsbetriebsspannung 230 V AC, Schutzart IP 54 DIN EN 60529 (VDE 0470-1).
Menge: 2,000 St
Leistungsbereichkatalog: 075

**01.03.0020 Wie vor, jedoch DN 100;**
*** EP-Aufgliederung gefordert
*** wie Position 01.03.0010
STLB-Bau 2026-04 075
DN 100
Menge: 11,000 St
Leistungsbereichkatalog: 075

**01.03.0030 Wie vor, jedoch DN 125;**
*** EP-Aufgliederung gefordert
*** wie Position 01.03.0010
STLB-Bau 2026-04 075
DN 125
Menge: 1,000 St
Leistungsbereichkatalog: 075

**01.03.0040 Wie vor, jedoch DN 160;**
*** EP-Aufgliederung gefordert
*** wie Position 01.03.0010
STLB-Bau 2026-04 075
DN 160
Menge: 2,000 St
Leistungsbereichkatalog: 075

**01.03.0050 Wie vor, jedoch DN 180;**
*** EP-Aufgliederung gefordert
*** wie Position 01.03.0010
STLB-Bau 2026-04 075
DN 180
Menge: 1,000 St
Leistungsbereichkatalog: 075

**01.03.0060 Wie vor, jedoch DN 200;**
*** EP-Aufgliederung gefordert
*** wie Position 01.03.0010
STLB-Bau 2026-04 075
DN 200
Menge: 6,000 St
Leistungsbereichkatalog: 075

**01.03.0070 Wie vor, jedoch DN 224; leichte Trennwand, mit Metallständer; Trockeneinbau; mit Einbaurahmen/Einbausatz;**
*** EP-Aufgliederung gefordert
*** wie Position 01.03.0010
STLB-Bau 2026-04 075
DN 224
leichte Trennwand, mit Metallständer
Trockeneinbau
mit Einbaurahmen/Einbausatz
Menge: 6,000 St
Leistungsbereichkatalog: 075

**01.03.0080 Brandschutzklappe EI90S Gehäuse Stahl verz B 200mm H 200mm L 500mm elektr Antrieb Federrücklauf 230V IP54**
*** EP-Aufgliederung gefordert
*** Bezugsbeschreibung
STLB-Bau 2026-04 075
Brandschutzklappe DIN EN 15650, Funktion prüfbar im eingebauten Zustand, Klassifizierung EI 90 S DIN EN 13501-3, beidseitig geprüft DIN EN 1366-2, für vertikalen und horizontalen Einbau, Achslage waagerecht oder senkrecht, rauchdicht, Gehäuse aus verzinktem Stahl, eckig, Nennbreite 200 mm, Nennhöhe 200 mm, Länge 500 mm, Einbau in massive Wand, Nasseinbau, mit Absperrklappenblatt aus mineralischem Baustoff, mit Schmelzlot und Auslösevorrichtung zur Funktionsprüfung, Nennauslösetemperatur max. 72 Grad C, mit elektrischem Antrieb mit Federrücklauf und integrierten Endlageschaltern, Bemessungsbetriebsspannung 230 V AC, Schutzart IP 54 DIN EN 60529 (VDE 0470-1).
Menge: 1,000 St
Leistungsbereichkatalog: 075

**01.03.0090 Wie vor, jedoch Nennbreite 250 mm;**
*** EP-Aufgliederung gefordert
*** wie Position 01.03.0080
STLB-Bau 2026-04 075
Nennbreite 250 mm
Menge: 2,000 St
Leistungsbereichkatalog: 075

**01.03.0100 Wie vor, jedoch Nennbreite 300 mm;**
*** EP-Aufgliederung gefordert
*** wie Position 01.03.0080
STLB-Bau 2026-04 075
Nennbreite 300 mm
Menge: 6,000 St
Leistungsbereichkatalog: 075

**01.03.0110 Wie vor, jedoch Nennhöhe 250 mm;**
*** EP-Aufgliederung gefordert
*** wie Position 01.03.0080
STLB-Bau 2026-04 075
Nennhöhe 250 mm
Menge: 2,000 St
Leistungsbereichkatalog: 075

**01.03.0120 Wie vor, jedoch Nennbreite 250 mm; Nennhöhe 250 mm; mit einer Inspektionsöffnung;**
*** EP-Aufgliederung gefordert
*** wie Position 01.03.0080
STLB-Bau 2026-04 075
Nennbreite 250 mm
Nennhöhe 250 mm
mit einer Inspektionsöffnung
Menge: 4,000 St
Leistungsbereichkatalog: 075

**01.03.0130 Wie vor, jedoch Nennbreite 300 mm; Nennhöhe 250 mm; mit einer Inspektionsöffnung;**
*** EP-Aufgliederung gefordert
*** wie Position 01.03.0080
STLB-Bau 2026-04 075
Nennbreite 300 mm
Nennhöhe 250 mm
mit einer Inspektionsöffnung
Menge: 6,000 St
Leistungsbereichkatalog: 075

**01.03.0140 Wie vor, jedoch Nennbreite 300 mm; Nennhöhe 250 mm; leichte Trennwand, mit Metallständer; Trockeneinbau; mit Einbaurahmen/Einbausatz; mit einer Inspektionsöffnung;**
*** EP-Aufgliederung gefordert
*** wie Position 01.03.0080
STLB-Bau 2026-04 075
Nennbreite 300 mm
Nennhöhe 250 mm
leichte Trennwand, mit Metallständer
Trockeneinbau
mit Einbaurahmen/Einbausatz
mit einer Inspektionsöffnung
Menge: 2,000 St
Leistungsbereichkatalog: 075

**01.03.0150 Wie vor, jedoch Nennbreite 350 mm; Nennhöhe 250 mm; mit einer Inspektionsöffnung;**
*** EP-Aufgliederung gefordert
*** wie Position 01.03.0080
STLB-Bau 2026-04 075
Nennbreite 350 mm
Nennhöhe 250 mm
mit einer Inspektionsöffnung
Menge: 2,000 St
Leistungsbereichkatalog: 075

**01.03.0160 Wie vor, jedoch Nennbreite 500 mm; Nennhöhe 250 mm; mit einer Inspektionsöffnung;**
*** EP-Aufgliederung gefordert
*** wie Position 01.03.0080
STLB-Bau 2026-04 075
Nennbreite 500 mm
Nennhöhe 250 mm
mit einer Inspektionsöffnung
Menge: 4,000 St
Leistungsbereichkatalog: 075

**01.03.0170 Wie vor, jedoch Nennbreite 700 mm; Nennhöhe 250 mm; leichte Trennwand, mit Metallständer; Trockeneinbau; mit Einbaurahmen/Einbausatz; mit einer Inspektionsöffnung;**
*** EP-Aufgliederung gefordert
*** wie Position 01.03.0080
STLB-Bau 2026-04 075
Nennbreite 700 mm
Nennhöhe 250 mm
leichte Trennwand, mit Metallständer
Trockeneinbau
mit Einbaurahmen/Einbausatz
mit einer Inspektionsöffnung
Menge: 2,000 St
Leistungsbereichkatalog: 075

**01.03.0180 Wie vor, jedoch Nennbreite 350 mm; Nennhöhe 300 mm; mit einer Inspektionsöffnung;**
*** EP-Aufgliederung gefordert
*** wie Position 01.03.0080
STLB-Bau 2026-04 075
Nennbreite 350 mm
Nennhöhe 300 mm
mit einer Inspektionsöffnung
Menge: 2,000 St
Leistungsbereichkatalog: 075

**01.03.0190 Wie vor, jedoch Nennbreite 450 mm; Nennhöhe 300 mm; mit einer Inspektionsöffnung;**
*** EP-Aufgliederung gefordert
*** wie Position 01.03.0080
STLB-Bau 2026-04 075
Nennbreite 450 mm
Nennhöhe 300 mm
mit einer Inspektionsöffnung
Menge: 7,000 St
Leistungsbereichkatalog: 075

**01.03.0200 Wie vor, jedoch Nennbreite 550 mm; Nennhöhe 300 mm; mit einer Inspektionsöffnung;**
*** EP-Aufgliederung gefordert
*** wie Position 01.03.0080
STLB-Bau 2026-04 075
Nennbreite 550 mm
Nennhöhe 300 mm
mit einer Inspektionsöffnung
Menge: 7,000 St
Leistungsbereichkatalog: 075

**01.03.0210 Wie vor, jedoch Nennbreite 850 mm; Nennhöhe 350 mm; mit einer Inspektionsöffnung;**
*** EP-Aufgliederung gefordert
*** wie Position 01.03.0080
STLB-Bau 2026-04 075
Nennbreite 850 mm
Nennhöhe 350 mm
mit einer Inspektionsöffnung
Menge: 4,000 St
Leistungsbereichkatalog: 075

**01.03.0220 Schließen Fuge BSK EI90 Gebäude Wand D 175mm B 40-60mm U 1000-2500mm Mörtel M10**
*** EP-Aufgliederung gefordert
*** Bezugsbeschreibung
STLB-Bau 2026-04 047
Schließen der Fuge um Brandschutzklappe, gemäß allgemeiner bauaufsichtlicher Zulassung der Brandschutzklappe, Klassifizierung EI 90 DIN EN 13501-3, beidseitig geprüft DIN EN 1366-2, für vertikalen und horizontalen Einbau, rauchdicht S, im Gebäude, Wand aus Beton, Dicke 175 mm, Fugenbreite über 40 bis 60 mm, äußerer Umfang der Fuge über 1000 bis 2500 mm, mit Mörtel DIN 18580, Mörtelklasse 10, Abrechnung nach äußerem Umfang der Fuge.
Menge: 30,000 m
Leistungsbereichkatalog: 047

**01.03.0230 Wie vor, jedoch Fugenbreite über 80 bis 100 mm;**
*** EP-Aufgliederung gefordert
*** wie Position 01.03.0220
STLB-Bau 2026-04 047
Fugenbreite über 80 bis 100 mm
Menge: 13,000 m
Leistungsbereichkatalog: 047

**01.03.0240 Wie vor, jedoch äußerer Umfang der Fuge bis 1000 mm;**
*** EP-Aufgliederung gefordert
*** wie Position 01.03.0220
STLB-Bau 2026-04 047
äußerer Umfang der Fuge bis 1000 mm
Menge: 12,000 m
Leistungsbereichkatalog: 047

**01.03.0250 Wie vor, jedoch Fugenbreite über 80 bis 100 mm; äußerer Umfang der Fuge bis 1000 mm;**
*** EP-Aufgliederung gefordert
*** wie Position 01.03.0220
STLB-Bau 2026-04 047
Fugenbreite über 80 bis 100 mm
äußerer Umfang der Fuge bis 1000 mm
Menge: 11,000 m
Leistungsbereichkatalog: 047

#### Abschnitt 01.04 RLT-Einbaukomponenten

**01.04.0010 Isolierte Dachdurchführung, Luftkanalgröße 550 x 330 mm,**
*** Bezugsbeschreibung
Isolierte Dachdurchführung, Luftkanalgröße 550 x 330 mm, Flachdach, verzinkt
Isolierte Dachdurchführung bestehend aus einem eckigen Kanal mit einem 2 x umlaufenden Auflageflansch, 150 mm breit. Innenseitig wird der Kanal mit 30 mm Mineralwolle
Fertigung nach Werksstandard aus Qualitätsfeinblechen in gefalzter, punkt- oder rollnahtgeschweißter Ausführung.
Dachschrägebis 1-5°
Dachdämmung Mittel: 300 mm
Höhe über Flachdach: 500 mm
Restspalt umlaufend mit Steinwolle ausstopfen. Montage in bauseits erstellter Dachöffnung, Abdichtung erfolgt durch Dachdecker
Menge: 2,000 Stck

**01.04.0020 für Luftkanal 600 x 400**
*** wie Position 01.04.0010
Menge: 2,000 Stck

**01.04.0030 für Luftkanal 650 x 600 mm**
*** wie Position 01.04.0010
Menge: 2,000 Stck

**01.04.0040 für Luftkanal 900 x 550 mm**
*** wie Position 01.04.0010
Menge: 1,000 Stck

**01.04.0050 für Luftkanal 900 x 650 mm**
*** wie Position 01.04.0010
Menge: 1,000 Stck

**01.04.0060 Schalldämpfer rund Druckdifferenz bis 30Pa DN80**
*** EP-Aufgliederung gefordert
*** Bezugsbeschreibung
STLB-Bau 2026-04 075
Schalldämpfer, rund, für Luftleitungseinbau einschl. Gehäuse, Druckdifferenz bis 30 Pa,
Mind.-Dämpfung bei den Oktavmittenfrequenzen 63/125/250/500/1000/2000/4000/8000 Hz in dB '10'

DN 80, Hygieneanforderungen VDI 6022 Blatt 1, Luftdichtheitsklasse ATC2 DIN EN 16798-3, Außenrohr aus verzinktem Stahl, Innenrohr perforiert, aus verzinktem Stahl, Brandverhaltensklasse DIN EN 13501-1 A1 -s1, d0 (nichtbrennbar), Verbindung mit Einsteckenden, mit Lippendichtung.
Menge: 7,000 St
Leistungsbereichkatalog: 075

**01.04.0070 Wie vor, jedoch DN 100;**
*** EP-Aufgliederung gefordert
*** wie Position 01.04.0060
STLB-Bau 2026-04 075
Mind.-Dämpfung bei den Oktavmittenfrequenzen 63/125/250/500/1000/2000/4000/8000 Hz in dB '10'
DN 100
Menge: 270,000 St
Leistungsbereichkatalog: 075

**01.04.0080 Wie vor, jedoch DN 125;**
*** EP-Aufgliederung gefordert
*** wie Position 01.04.0060
STLB-Bau 2026-04 075
Mind.-Dämpfung bei den Oktavmittenfrequenzen 63/125/250/500/1000/2000/4000/8000 Hz in dB '10'
DN 125
Menge: 50,000 St
Leistungsbereichkatalog: 075

**01.04.0090 Wie vor, jedoch DN 160;**
*** EP-Aufgliederung gefordert
*** wie Position 01.04.0060
STLB-Bau 2026-04 075
Mind.-Dämpfung bei den Oktavmittenfrequenzen 63/125/250/500/1000/2000/4000/8000 Hz in dB '10'
DN 160
Menge: 55,000 St
Leistungsbereichkatalog: 075

**01.04.0100 Wie vor, jedoch DN 180;**
*** EP-Aufgliederung gefordert
*** wie Position 01.04.0060
STLB-Bau 2026-04 075
Mind.-Dämpfung bei den Oktavmittenfrequenzen 63/125/250/500/1000/2000/4000/8000 Hz in dB '10'
DN 180
Menge: 20,000 St
Leistungsbereichkatalog: 075

**01.04.0110 Wie vor, jedoch DN 200;**
*** EP-Aufgliederung gefordert
*** wie Position 01.04.0060
STLB-Bau 2026-04 075
Mind.-Dämpfung bei den Oktavmittenfrequenzen 63/125/250/500/1000/2000/4000/8000 Hz in dB '10'
DN 200
Menge: 5,000 St
Leistungsbereichkatalog: 075

**01.04.0120 Volumenbegrenzung. Einschubkomponente DN80**
*** EP-Aufgliederung gefordert
*** Bezugsbeschreibung
Volumenstrombegrenzung als Einschubkomponente, wartungsfrei, ohne Hilfsenergie, beliebige Einbaulage, regelmechanik gekapselt vom Luftstrom,
mechanisch selbsttätig für konstante Volumenströme, für Einbau in runde Luftleitungen, mit Bohschalbone für Zugänglichkeit
DN 80 Volumenstrom '13 - 110' m3/h,
Menge: 25,000 St

**01.04.0130 DN 100 Volumenstrom '20 - 170' m3/h,**
*** EP-Aufgliederung gefordert
*** wie Position 01.04.0120
Menge: 25,000 St

**01.04.0140 DN 125 Volumenstrom '35 - 270' m3/h,**
*** EP-Aufgliederung gefordert
*** wie Position 01.04.0120
Menge: 25,000 St

**01.04.0150 DN 160 Volumenstrom 50 - 440 m3/h,**
*** EP-Aufgliederung gefordert
*** wie Position 01.04.0120
Menge: 25,000 St

**01.04.0160 DN 200 Volumenstrom '75 - 680' m3/h,**
*** EP-Aufgliederung gefordert
*** wie Position 01.04.0120
Menge: 25,000 St

**01.04.0170 Volumenstromregl. Gehäuse Stahl verz**
*** EP-Aufgliederung gefordert
*** Bezugsbeschreibung
STLB-Bau 2026-04 075
Volumenstromregler, Druckdifferenz 30 bis 300 Pa bei Sollvolumenstrom, mit Schalldämmung und Mantel aus verzinktem Stahl, mit Hilfsenergie für variable Volumenströme,
min. Volumenstrom '200' m3/h,
max. Volumenstrom '800' m3/h,
Volumenstrom bei Hilfsenergie '690' m3/h, rechteckig, für vertikalen Einbau, Gehäuse aus verzinktem Stahl, mit Flanschen, aus Stahl, Klappenwellen wartungsfrei gelagert, Klappen/-blatt aus verzinktem Stahl, mit elektrischem Stellantrieb, Bemessungsbetriebsspannung 230 V AC, mit mechanischem Stellungsanzeiger, mit Differenzdruck-Messwertgeber, Sollwert geregelt, Sollwerteinstellung werkseitig, nachjustierbar vor Ort, mit Regler, Regelfunktionen durch eine Automationsstation mit Mikroprozessor, Stellsignal 0 (2) bis 10 V, mit 2 potentialfreien Rückmeldekontakten, zur Druckregelung der Luftleitung, einschl. Verdrahtung/Verrohrung zwischen Messwertgeber und Regler, Verdrahtung und Kraftstromleitung auf Klemmen auflegen, Schutzart IP 44 DIN EN 60529 (VDE 0470-1).
Menge: 1,000 St
Leistungsbereichkatalog: 075

**01.04.0180 Wie vor, jedoch Volumenstrom bei Hilfsenergie: '1070' m3/h min. Volumenstrom: '500' m3/h max. Volumenstrom: '1300' m3/h**
*** EP-Aufgliederung gefordert
*** wie Position 01.04.0170
STLB-Bau 2026-04 075
Volumenstrom bei Hilfsenergie: '1070' m3/h
min. Volumenstrom: '500' m3/h
max. Volumenstrom: '1300' m3/h
Menge: 2,000 St
Leistungsbereichkatalog: 075

**01.04.0190 Wie vor, jedoch Volumenstrom bei Hilfsenergie: '1320' m3/h min. Volumenstrom: '600' m3/h max. Volumenstrom: '1600' m3/h**
*** EP-Aufgliederung gefordert
*** wie Position 01.04.0170
STLB-Bau 2026-04 075
Volumenstrom bei Hilfsenergie: '1320' m3/h
min. Volumenstrom: '600' m3/h
max. Volumenstrom: '1600' m3/h
Menge: 1,000 St
Leistungsbereichkatalog: 075

**01.04.0200 Wie vor, jedoch Volumenstrom bei Hilfsenergie: '1600' m3/h min. Volumenstrom: '800' m3/h max. Volumenstrom: '2000' m3/h**
*** EP-Aufgliederung gefordert
*** wie Position 01.04.0170
STLB-Bau 2026-04 075
Volumenstrom bei Hilfsenergie: '1600' m3/h
min. Volumenstrom: '800' m3/h
max. Volumenstrom: '2000' m3/h
Menge: 1,000 St
Leistungsbereichkatalog: 075

**01.04.0210 Wie vor, jedoch Volumenstrom bei Hilfsenergie: '1720' m3/h min. Volumenstrom: '800' m3/h max. Volumenstrom: '2100' m3/h**
*** EP-Aufgliederung gefordert
*** wie Position 01.04.0170
STLB-Bau 2026-04 075
Volumenstrom bei Hilfsenergie: '1720' m3/h
min. Volumenstrom: '800' m3/h
max. Volumenstrom: '2100' m3/h
Menge: 1,000 St
Leistungsbereichkatalog: 075

**01.04.0220 Wie vor, jedoch Volumenstrom bei Hilfsenergie: '2000' m3/h min. Volumenstrom: '1000' m3/h max. Volumenstrom: '2500' m3/h**
*** EP-Aufgliederung gefordert
*** wie Position 01.04.0170
STLB-Bau 2026-04 075
Volumenstrom bei Hilfsenergie: '2000' m3/h
min. Volumenstrom: '1000' m3/h
max. Volumenstrom: '2500' m3/h
Menge: 2,000 St
Leistungsbereichkatalog: 075

**01.04.0230 Wie vor, jedoch Volumenstrom bei Hilfsenergie: '2650' m3/h min. Volumenstrom: '1200' m3/h max. Volumenstrom: '3300' m3/h**
*** EP-Aufgliederung gefordert
*** wie Position 01.04.0170
STLB-Bau 2026-04 075
Volumenstrom bei Hilfsenergie: '2650' m3/h
min. Volumenstrom: '1200' m3/h
max. Volumenstrom: '3300' m3/h
Menge: 1,000 St
Leistungsbereichkatalog: 075

**01.04.0240 Kulissenschalldämpfer rechteckig Druckdifferenz bis 30Pa Gehäuse Stahl verz Rahmen Stahl verz**
*** EP-Aufgliederung gefordert
*** Bezugsbeschreibung
STLB-Bau 2026-04 075
Kulissenschalldämpfer, rechteckig, für Luftleitungseinbau einschl. Gehäuse, Druckdifferenz bis 30 Pa,
Luftvolumenstrom in m3/h '690'

Mind.-Dämpfung bei den Oktavmittenfrequenzen 63/125/250/500/1000/2000/4000/8000 Hz in dB '10'

Hygieneanforderungen VDI 6022 Blatt 1, Gehäuse aus verzinktem Stahl, Kulissenrahmen aus verzinktem Stahl, Luftdichtheitsklasse ATC2 DIN EN 16798-3.
Menge: 1,000 St
Leistungsbereichkatalog: 075

**01.04.0250 Wie vor, jedoch Luftvolumenstrom in m3/h 1070**
*** EP-Aufgliederung gefordert
*** wie Position 01.04.0240
STLB-Bau 2026-04 075
Mind.-Dämpfung bei den Oktavmittenfrequenzen 63/125/250/500/1000/2000/4000/8000 Hz in dB '10'
Luftvolumenstrom in m3/h '1070'
Menge: 1,000 St
Leistungsbereichkatalog: 075

**01.04.0260 Wie vor, jedoch Luftvolumenstrom in m3/h 1.320**
*** EP-Aufgliederung gefordert
*** wie Position 01.04.0240
STLB-Bau 2026-04 075
Mind.-Dämpfung bei den Oktavmittenfrequenzen 63/125/250/500/1000/2000/4000/8000 Hz in dB '10'
Luftvolumenstrom in m3/h '1320'
Menge: 1,000 St
Leistungsbereichkatalog: 075

**01.04.0270 Wie vor, jedoch Luftvolumenstrom in m3/h 1.600**
*** EP-Aufgliederung gefordert
*** wie Position 01.04.0240
STLB-Bau 2026-04 075
Mind.-Dämpfung bei den Oktavmittenfrequenzen 63/125/250/500/1000/2000/4000/8000 Hz in dB '10'
Luftvolumenstrom in m3/h '1600'
Menge: 1,000 St
Leistungsbereichkatalog: 075

**01.04.0280 Wie vor, jedoch Luftvolumenstrom in m3/h 1.720**
*** EP-Aufgliederung gefordert
*** wie Position 01.04.0240
STLB-Bau 2026-04 075
Mind.-Dämpfung bei den Oktavmittenfrequenzen 63/125/250/500/1000/2000/4000/8000 Hz in dB '10'
Luftvolumenstrom in m3/h '1720'
Menge: 1,000 St
Leistungsbereichkatalog: 075

**01.04.0290 Wie vor, jedoch Luftvolumenstrom in m3/h 2.000**
*** EP-Aufgliederung gefordert
*** wie Position 01.04.0240
STLB-Bau 2026-04 075
Mind.-Dämpfung bei den Oktavmittenfrequenzen 63/125/250/500/1000/2000/4000/8000 Hz in dB '10'
Luftvolumenstrom in m3/h '2.000'
Menge: 1,000 St
Leistungsbereichkatalog: 075

**01.04.0300 Wie vor, jedoch Luftvolumenstrom in m3/h 2.650**
*** EP-Aufgliederung gefordert
*** wie Position 01.04.0240
STLB-Bau 2026-04 075
Mind.-Dämpfung bei den Oktavmittenfrequenzen 63/125/250/500/1000/2000/4000/8000 Hz in dB '10'
Luftvolumenstrom in m3/h '2.650'
Menge: 1,000 St
Leistungsbereichkatalog: 075

#### Abschnitt 01.05 Luftauslässe

**01.05.0010 Luftventil Zu-Abluft 100mm beschStahl**
*** EP-Aufgliederung gefordert
*** Bezugsbeschreibung
STLB-Bau 2026-04 075
Luftventil, für Zu-/Abluft, für Einbau in runde Luftleitungen, Nenngröße 100 mm, mit Ventilsitz und manuell einstellbarem Ventilteller, aus beschichtetem Stahl.
Menge: 80,000 St
Leistungsbereichkatalog: 075

**01.05.0020 Wie vor, jedoch Nenngröße 125 mm;**
*** EP-Aufgliederung gefordert
*** wie Position 01.05.0010
STLB-Bau 2026-04 075
Nenngröße 125 mm
Menge: 50,000 St
Leistungsbereichkatalog: 075

**01.05.0030 Wie vor, jedoch Nenngröße 160 mm;**
*** EP-Aufgliederung gefordert
*** wie Position 01.05.0010
STLB-Bau 2026-04 075
Nenngröße 160 mm
Menge: 10,000 St
Leistungsbereichkatalog: 075

**01.05.0040 Wie vor, jedoch Nenngröße 200 mm;**
*** EP-Aufgliederung gefordert
*** wie Position 01.05.0010
STLB-Bau 2026-04 075
Nenngröße 200 mm
Menge: 10,000 St
Leistungsbereichkatalog: 075

**01.05.0050 Decken-Drallluftdurchlass Luftstrahl einstellbar Frontpl quadratisch L/B 625/625mm**
*** EP-Aufgliederung gefordert
*** Bezugsbeschreibung
STLB-Bau 2026-04 075
Decken-Drallluftdurchlass, Luftstrahl einstellbar, für Montage in geschlossene Decke, mit axial angeordneten Luftschlitzen, mit einstellbaren Luftleitelementen, Frontplatte quadratisch, Frontplatte aus beschichtetem Stahl, Luftleitelemente aus Kunststoff, Frontplattennennmaß L/B 625/625 mm,
Farbton 'RAL 9010'

mit Anschlusskasten und Luftleitungsanschluss aus verzinktem Stahl, Lage seitlich,
max. Einbauhöhe bis UK Unterdecke in mm '350 mm'

mit frontseitig bedienbarer Volumenstromeinstellvorrichtung des Luftleitungsanschlusses,
Zuluftvolumenstrom in m3/h '430 - 620'

max. A-Schallleistungspegel in dB '35 dB(A) in 1 Meter'
.
Menge: 18,000 St
Leistungsbereichkatalog: 075

**01.05.0060 Wie vor, jedoch Frontplattennennmaß L/B 400/400 mm;**
*** EP-Aufgliederung gefordert
*** wie Position 01.05.0050
STLB-Bau 2026-04 075
Frontplattennennmaß L/B 400/400 mm
max. Einbauhöhe bis UK Unterdecke in mm '400 mm'
Zuluftvolumenstrom in m3/h '170-270'
max. A-Schallleistungspegel in dB '35 dB(A) in 1 Meter'
Farbton 'RAL 9010'
Menge: 70,000 St
Leistungsbereichkatalog: 075

**01.05.0070 Wie vor, jedoch Frontplattennennmaß L/B 300/300 mm;**
*** EP-Aufgliederung gefordert
*** wie Position 01.05.0050
Frontplattennennmaß L/B 300/300 mm
max. Einbauhöhe bis UK Unterdecke in mm
350 mm
Zuluftvolumenstrom in m3/h
100-150
max. A-Schallleistungspegel in dB
35 dB(A) in 1 Meter
Farbton
RAL 9010
Menge: 155,000 St

**01.05.0080 Lüftungsabdeckung Edelstahl**
*** EP-Aufgliederung gefordert
Lüftungsabdeckung mit Stutzen
aus Edelstahl Werkst. 1.4301, Materialstärke 2 mm
bestehend aus einem gelochten Korpus, allseits abgekantet
um 13mm mit gerundeten Kanten R6, Ecken verschweißt
und geschliffen, mit von hinten eingeheftetem Blech zur
Erzeugung einer Luftkammer

mit Stutzen 200 x 300 mm  DxL
Gelochte Fläche 500 x 400 mm
Lochdurchmesser 5 mm
Lochfreier umlaufender Rand 10 mm

Zur sichtbaren Befestigung von Vorn mit
Senkkopfschrauben aus Edelstahl inkl. Sicherheitsstern

Abm.: 600 x 500 x 13 mm  BxHxT

sichtbare Oberfläche geschliffen
Befestigungsausführung JVA geeignet
Verdeckte Befestigung von Hinten
Menge: 1,000 St

**01.05.0090 Lüftgungsgitter Technikraum mit V-Lamellen**
Lüftgungsgitter Technikraum mit V-Lamellen
Mauereinbauwandgitter mit großen V-Lamellen und ausgezeichneter Wasserbeständigkeit (Klasse A gemäß EN13030 bis 1,0 m/s).

L-förmige Rahmenprofile aus extrudiertem Aluminium mit einer Gesamthöhe von 64 mm werden in einem Winkel von 45 Grad auf Gehrung gesägt und durch Zusammendrücken mithilfe von Klammerwinkeln montiert.

Lamellenhalter aus Aluminium werden auf die perforierten vertikalen Rahmenprofile genietet.
Für Breiten von mehr als 700 mm gibt es ein perforiertes U-Profil, auf dem zusätzliche Lamellenhalter als Verstärkung montiert werden.

Die Lamellen aus extrudiertem Aluminium werden in die Lamellenhalter geclipst. Der Abstand zwischen den Lamellen beträgt jeweils 66 mm. Die Lamellen sind V-förmig, sodass kein Durchblick möglich ist.

Auf der Rückseite des Lüftungsgitters wird ein antistatischer Maschendraht aus Edelstahl 304, 6 x 6 mm, mithilfe einer Nylonschnur im Rahmen straff gespannt.

Die Endbearbeitung kann mittels Eloxierung (naturfarben) oder durch Pulverbeschichtung ( RAL-Farben) erfolgen.

Lamellen und Rahmenprofil: Alu-Stangpressprofilen AlMgSi 0.5 (gemäß EN 12020-2 und EN AW-6063)
Oberflächebearbeitung: naturfarbig (E6/EV1) eloxiert (20 Mikron) oder pulverbeschichtet (60 - 70 Mikron) in allen möglichen RAL-Farben
Insekten- bzw. Vogelschutz: standardmäßig, antistatischer Maschendraht aus Edelstahl 304, 6 x 6 mm, mithilfe einer Nylonschnur im Rahmen straff gespannt.
Anmerkung: Für Breiten von mehr als 700 mm gibt es ein perforiertes U-Profil, auf dem zusätzliche Lamellenhalter als Verstärkung montiert werden.

ABMESSUNGEN
Einbautiefe : 81,5 mm
Lamellenabstand : 66 mm
Rahmenanschlag : 50 mm
Gesamtstärke : 86,5 mm
Abmessungen : 305 mm x 305 mm (B x H)

einschl. Maueranker zur Befestigung an der Wand sind mitgeliefert.

- Wasserabfluss: Unter der untersten Lamelle montiert;  Dieser Wasserabfluss besteht aus Aluminium AlMgSi 0,5 und ist auf die gleiche Weise eloxiert oder pulverbeschichtet wie das Gitter.
- Insektenschutz: antistatischer Edelstahl 304, Insektenschutz 2,3 x 2,3 mm oder Vogelschutz 10 x 10 mm.
- Abnehmbarer Insektenschutz: antistatischer Edelstahl 304, Insektenschutz 2,3 x 2,3 mm / Maschendraht 6 x 6 mm / Vogelschutz 10 x 10 mm mit integriertem Wasserabfluss

Querschnitt:
- Optisch freier Querschnitt: 70 %
- Physisch freier Querschnitt: 41 %

Schutz:
- IP-Klasse 2XD
- HEVAC-Klasse 0,0 m/s: A
- HEVAC-Klasse 0,5 m/s: A
- HEVAC-Klasse 1,0 m/s: A
- HEVAC-Klasse 1,5 m/s: A
- HEVAC-Klasse 2,0 m/s: B
- Widerstandsklasse: n.b.
Menge: 2,000 St

#### Abschnitt 01.06 VRF System

*Hinweis: Anlage Wache*

**01.06.0020 VRF-Außengerät Heizen/Kühlen außen Kälteerzeuger Wärmepumpe Axialventilator IP 54**
*** EP-Aufgliederung gefordert
*** Bezugsbeschreibung
STLB-Bau 2026-04 075
VRF-Außengerät, für bis zu 5 Innengeräte, Innengeräte werden gesondert vergütet, einschl. aller Komponenten für eine betriebsfertige Anlage, einschl. Festigkeitsdruckprüfung, Dichtheitsdruckprüfung und Evakuierung der Anlage, Kältemittelfüllung mit Kältemittel R 32 (GWP 675), zum Heizen oder Kühlen,
Mind.-Kühlleistung in kW '2,0'

max. Nenn-Kühlleistung in kW '2,5'

berechnete Gesamt-Kühllast in kW '2,2'

auf Dach, einschl. Konsole und Schwingungsdämpfer, mit Umweltschutzwanne, mit Ölabscheider, mit Kälteerzeuger und Wärmepumpe, invertergeregelt, Gehäuse aus verzinktem beschichteten Stahl, diffusionsdichte Wärmedämmung kalter Anlagenteile, UV- und witterungsbeständig, Wärmeübertrager aus Kupfer mit Aluminiumlamellen, mit Axialventilator, Bemessungsbetriebsspannung 230/400 V AC, mit DC-Motor, Stellsignal buskompatibel, mit 2 potentialfreien Rückmeldekontakten, Regel- und Steuerfunktionen durch eine Automationsstation mit Mikroprozessor, MSR-Bauteile mit Messwertgeber, Regler, Steuergerät und Steuerungsbaugruppen, mit Hauptschalter, mit optischen Betriebs- und Störmeldeanzeigen, mit automatischer Wiedereinschaltung nach Spannungsausfall/-wiederkehr, zum Anschluss an die Gebäudeautomation (GA) DIN EN ISO 16484-3, nach BACnet Normprotokoll DIN EN ISO 16484-5 und Beiblatt 070-12 BACnet, mit Bediengerät für Raumautomation, als stationäre Einheit, Schutzart IP 54 DIN EN 60529 (VDE 0470-1), elektrische Verbindungsleitungen werden gesondert vergütet, die Kältemittelleitung wird gesondert vergütet,
Gesamtlänge aller Kältemittelleitungen '25' m,
max. Höhendifferenz zwischen Außen- und Inneneinheit über 10 bis 15 m,
Entfernung zwischen Außengerät/Verteiler und dem am weitesten entfernten Innengerät '25' m,
mit Schaltschrank/-kasten, Schutzart IP 54 DIN EN 60529 (VDE 0470-1), Bemessungsbetriebsspannung 230 V,
Heizleistung bei Wärmepumpenbetrieb in kW '2'

Bezugsaußentemperatur Heizen in Grad C '-9°C'

Bezugsaußentemperatur Kühlen in Grad C '-15 bis +46°C'

A-Schallleistungspegel bei Nenn-Kühlleistung in dB '67 dB(A)'

A-Schallleistungspegel bei Nenn-Heizleistung in dB '65'
Menge: 1,000 St
Leistungsbereichkatalog: 075
DIN276_08: 434
Kostengruppe DIN 276 2018-12: 434

**01.06.0030 VRF-Innengerät Heizen/Kühlen Heizleistung 2 kW Kühlleistung 2,2 kW Radialventilator DC-Motor Luftfilter Messwertgeber Regl. Steuergerät**
*** EP-Aufgliederung gefordert
*** Bezugsbeschreibung
STLB-Bau 2026-04 075
VRF-Innengerät, zum Heizen oder Kühlen,
Nenn-Heizleistung '2' kW,
Nenn-Kühlleistung '2.2' kW, einschl. Festigkeitsdruckprüfung, Dichtheitsdruckprüfung und Evakuierung der Anlage, Kältemittelfüllung mit Kältemittel R 32 (GWP 675),
als Einbaugerät in Unterdecke, Gehäuse aus Kunststoff, Farbton RAL 9016, mit Kondensatwanne und Kondensatpumpe, Bezugstemperatur Sekundärluft kühlen 27 Grad C, 50 % relative Feuchte, Bezugstemperatur Sekundärluft heizen 20 Grad C, mit integriertem Expansionsventil, Wärmeübertrager aus Kupfer mit Aluminiumlamellen, mit Radialventilator, mit DC-Motor, Lamellen verstellbar einschl. elektrischem Stellantrieb, stetiger Betrieb, mit Luftfilter, Filterklasse Coarse DIN EN ISO 16890, gravimetrischer Anfangsabscheidegrad von 50 % bis unter 60 %, MSR-Bauteile mit Messwertgeber, Regler, Steuergerät und Steuerungsbaugruppen, zum Anschluss an Gebäudeautomation (GA) DIN EN ISO 16484-3 nach BACnet Normprotokoll DIN EN ISO 16484-5 und Beiblatt 070-12 BACnet, mit Bediengerät für Raumautomation, integriert in eine Automationseinrichtung, Stellsignal 0 (2) bis 10 V, mit 2 potentialfreien Rückmeldekontakten, Regel- und Steuerfunktionen durch eine Automationsstation mit Mikroprozessor, mit Regelung der Raumtemperatur, Verstellung des Zuluftvolumenstromes, Bemessungsbetriebsspannung 230 V AC,
max. Luftvolumenstrom in m3/h 'Luftvolumenstrom: 660-780-900-960 m3/h'

A-Schallleistungspegel bei Nenn-Kühlleistung in dB 'Schalldruckpegel: 26-28-29-31 dB(A) (gemessen in 1,5m Entfernung unterhalb des Gerätes)
Schalleistungspegel: 51 dB(A)'
.
Menge: 2,000 St
Leistungsbereichkatalog: 075

*Hinweis: Anlage Einsatzzentrale*

**01.06.0040 VRF-Außengerät Heizen/Kühlen außen Kälteerzeuger Wärmepumpe Axialventilator IP 54**
*** EP-Aufgliederung gefordert
*** wie Position 01.06.0020
STLB-Bau 2026-04 075
Mind.-Kühlleistung in kW '9'
max. Nenn-Kühlleistung in kW '10'
berechnete Gesamt-Kühllast in kW '9'
Gesamtlänge aller Kältemittelleitungen '70' m,
Entfernung zwischen Außengerät/Verteiler und dem am weitesten entfernten Innengerät '46' m,
Heizleistung bei Wärmepumpenbetrieb in kW '8'
Bezugsaußentemperatur Heizen in Grad C '-9°C'
Bezugsaußentemperatur Kühlen in Grad C '-15 bis +46°C'
A-Schallleistungspegel bei Nenn-Kühlleistung in dB 'Schalldruckpegel in 1 m Abstand (Freifeld)
Kühlen: 52 dB(A)'
A-Schallleistungspegel bei Nenn-Heizleistung in dB 'Schalldruckpegel in 1 m Abstand (Freifeld)
Heizen: 54 dB(A)'
Menge: 1,000 St
Leistungsbereichkatalog: 075
DIN276_08: 434
Kostengruppe DIN 276 2018-12: 434

**01.06.0050 Wie vor, jedoch Nenn-Kühlleistung: '1,8' kW Nenn-Heizleistung: '1,9' kW**
*** EP-Aufgliederung gefordert
*** wie Position 01.06.0030
STLB-Bau 2026-04 075
Nenn-Kühlleistung: '1.8' kW
Nenn-Heizleistung: '1.9' kW
max. Luftvolumenstrom in m3/h 'Luftvolumenstrom min./max.: 390/480 m3/h'
A-Schallleistungspegel bei Nenn-Kühlleistung in dB 'Schalldruckpegel in 1,5 m Abstand (Freifeld) min./max.: 26/30 dB(A)'
Menge: 3,000 St
Leistungsbereichkatalog: 075

**01.06.0060 Wie vor, jedoch Nenn-Heizleistung: '2,5' kW**
*** EP-Aufgliederung gefordert
*** wie Position 01.06.0030
STLB-Bau 2026-04 075
Nenn-Heizleistung: '2.5' kW
max. Luftvolumenstrom in m3/h 'Luftvolumenstrom min./max.: 390/ 510 m3/h'
A-Schallleistungspegel bei Nenn-Kühlleistung in dB 'Schalldruckpegel in 1,5 m Abstand (Freifeld) min./max.: 26/31 dB(A)'
Menge: 2,000 St
Leistungsbereichkatalog: 075

*Hinweis: Anlage Besprechung*

**01.06.0070 VRF-Außengerät Heizen/Kühlen außen Kälteerzeuger Wärmepumpe Axialventilator IP 54**
*** EP-Aufgliederung gefordert
*** wie Position 01.06.0020
STLB-Bau 2026-04 075
Mind.-Kühlleistung in kW '6,5'
max. Nenn-Kühlleistung in kW '7'
berechnete Gesamt-Kühllast in kW '6,5'
Gesamtlänge aller Kältemittelleitungen '30' m,
Entfernung zwischen Außengerät/Verteiler und dem am weitesten entfernten Innengerät '35' m,
Heizleistung bei Wärmepumpenbetrieb in kW '2'
Bezugsaußentemperatur Heizen in Grad C '-9°C'
Bezugsaußentemperatur Kühlen in Grad C '-15 bis +46°C'
A-Schallleistungspegel bei Nenn-Kühlleistung in dB 'Schalldruckpegel: 47 dB(A)
Schallleistungspegel: 67 dB(A)'
A-Schallleistungspegel bei Nenn-Heizleistung in dB 'Schalldruckpegel: 49 dB(A)'
Menge: 1,000 St
Leistungsbereichkatalog: 075
DIN276_08: 434
Kostengruppe DIN 276 2018-12: 434

**01.06.0080 Wie vor, jedoch Nenn-Kühlleistung: '3,3' kW**
*** EP-Aufgliederung gefordert
*** wie Position 01.06.0030
STLB-Bau 2026-04 075
Nenn-Kühlleistung: '3.3' kW
max. Luftvolumenstrom in m3/h 'Niedrig: 390 m3/h
Mittel: 480 m3/h
Hoch: 570 m3/h'
A-Schallleistungspegel bei Nenn-Kühlleistung in dB 'Schalldruckpegel in 1,5 m
Niedrig: 25 dB(A)
Hoch: 34 dB(A)'
Menge: 2,000 St
Leistungsbereichkatalog: 075

*Hinweis: Anlage Server*

**01.06.0090 VRF-Außengerät Kühlen außen Kälteerzeuger Wärmepumpe Axialventilator IP 54**
*** EP-Aufgliederung gefordert
*** wie Position 01.06.0020
STLB-Bau 2026-04 075
für ein Innengerät, zum Kühlen,
Mind.-Kühlleistung in kW '12'
max. Nenn-Kühlleistung in kW '12'
berechnete Gesamt-Kühllast in kW '12'
Heizleistung bei Wärmepumpenbetrieb in kW '0'
Bezugsaußentemperatur Kühlen in Grad C '-15 bis +46°C'
A-Schallleistungspegel bei Nenn-Kühlleistung in dB 'Schalldruckpegel: 47 dB(A)
Schallleistungspegel: 66 dB(A)'
max. Luftvolumenstrom in m3/h 'Luftvolumenstrom: 5300m3/h'
Menge: 1,000 St
Leistungsbereichkatalog: 075
DIN276_08: 434
Kostengruppe DIN 276 2018-12: 434

**01.06.0100 Wie vor, jedoch zum Kühlen; Nenn-Kühlleistung: '12,5' kW**
*** EP-Aufgliederung gefordert
*** wie Position 01.06.0030
STLB-Bau 2026-04 075
zum Kühlen
Nenn-Kühlleistung: '12.5'
kW max. Luftvolumenstrom in m3/h 'Luftvolumenstrom: 1320-1500-1680-1860 m3/h'
A-Schallleistungspegel bei Nenn-Kühlleistung in dB 'Schalldruckpegel: 33-36-39-41 dB(A) (gemessen in 1,5m Entfernung unterhalb des Gerätes)
Schalleistungspegel: 62 dB(A)'
Menge: 1,000 St
Leistungsbereichkatalog: 075

*Hinweis: Anlage EDV*

**01.06.0110 VRF-Außengerät Kühlen außen Kälteerzeuger Wärmepumpe Axialventilator IP 54**
*** EP-Aufgliederung gefordert
*** wie Position 01.06.0020
STLB-Bau 2026-04 075
für ein Innengerät, zum Kühlen,
Mind.-Kühlleistung in kW '3,5'
max. Nenn-Kühlleistung in kW '4'
berechnete Gesamt-Kühllast in kW '3,5'
Heizleistung bei Wärmepumpenbetrieb in kW '0'
Bezugsaußentemperatur Kühlen in Grad C '-15 bis +46°C'
A-Schallleistungspegel bei Nenn-Kühlleistung in dB 'Schalldruckpegel: 44 dB(A)
Schallleistungspegel: 65 dB(A)'
max. Luftvolumenstrom in m3/h 'Luftvolumenstrom: 3000 m3/h'
Menge: 2,000 St
Leistungsbereichkatalog: 075
DIN276_08: 434
Kostengruppe DIN 276 2018-12: 434

**01.06.0120 Wie vor, jedoch zum Kühlen; Nenn-Kühlleistung: '3,5' kW**
*** EP-Aufgliederung gefordert
*** wie Position 01.06.0030
STLB-Bau 2026-04 075
zum Kühlen
Nenn-Kühlleistung: '3.5'
kW max. Luftvolumenstrom in m3/h 'Luftvolumenstrom: 660-780-900-960 m3/h'
A-Schallleistungspegel bei Nenn-Kühlleistung in dB 'Schalldruckpegel: 26-28-29-31 dB(A) (gemessen in 1,5m Entfernung unterhalb des Gerätes)
Schalleistungspegel: 51 dB(A)'
Menge: 2,000 St
Leistungsbereichkatalog: 075

**01.06.0130 Autokran Teleskopausleger 63tm mindHaken-H 20 m maxAusladung 20 m vorhalten**
*** EP-Aufgliederung gefordert
STLB-Bau 2026-04 000
Autokran mit Teleskopausleger, Lastmoment 63 tm,
Hakenhöhe mind. '20' m,
max. Ausladung '20' m,
Belastbarkeit Untergrund '200' kN/m2, vorhalten,
Positionsmenge = Produkt aus '1 Stück'
(Vorhaltemenge)
mal '3 h'
(Vorhaltedauer).
Menge: 3,000 Std
Leistungsbereichkatalog: 000

**01.06.0140 Kältetechnische Inbetriebnahme Kälteanlage**
Kältetechnische Inbetriebnahme Kälteanlage
Inbetriebnahme der zuvor beschriebenen Kälteanlagen, bestehend aus folgende Tätigkeiten:
- Anschließen der fachgerecht verlegten und gekennzeichneten Leitungsanschlüsse, Elektroanschluss sowie Betriebs- und Störmeldeabgänge.
- Druckfestigkeits- und Dichtigkeitsprüfung der Kältekreise nach EN 842, b
- Füllung der erforderlichen, berechneten zusätzlichen Kältemittelmenge
Menge: 6,000 St

**01.06.0150 Reperaturschalter**
Reparaturschalter Ein-/Ausschalter mit Nullstellung zum Einsatz in zuvor beschriebenen Außengeräte, im Kunststoffgehäuse für Aufputz-Montage. Abmessungen: (HxBxT): ca. 170 x 100x 120 mm. Einschließlich Aufklemmen und elektrisch verdrahten.
Menge: 6,000 St

#### Abschnitt 01.07 Kältemittelleitungen

**01.07.0010 Kältemittelltg Kupferrohr AD 8mm Wärmedämm. diffusionsdicht**
*** EP-Aufgliederung gefordert
*** Bezugsbeschreibung
STLB-Bau 2026-04 078
Kältemittelleitung DIN EN 14276-2 aus Kupferrohr DIN EN 12735-1 und DIN EN 12735-2, nahtlos, Außendurchmesser 8 mm, Rohrbefestigungen werden gesondert vergütet, mit diffusionsdichter Wärmedämmung, aus Dämmstoffen Baustoffklasse DIN 4102-1 A (nichtbrennbar), Verbindung durch Hartlöten/Schweißen mit Schutzgas.
Menge: 150,000 m
Leistungsbereichkatalog: 078

**01.07.0020 Wie vor, jedoch Außendurchmesser 12 mm;**
*** EP-Aufgliederung gefordert
*** wie Position 01.07.0010
STLB-Bau 2026-04 078
Außendurchmesser 12 mm
Menge: 200,000 m
Leistungsbereichkatalog: 078

**01.07.0030 Wie vor, jedoch Außendurchmesser 16 mm;**
*** EP-Aufgliederung gefordert
*** wie Position 01.07.0010
STLB-Bau 2026-04 078
Außendurchmesser 16 mm
Menge: 50,000 m
Leistungsbereichkatalog: 078

**01.07.0040 Winkel Kupfer AD 6mm**
*** EP-Aufgliederung gefordert
*** Bezugsbeschreibung
STLB-Bau 2026-04 078
Winkel als Kapillarlötfitting DIN EN 1254-1, aus Kupfer, mit Innenlötende/Außenlötende, für Kältemittelleitung, Außendurchmesser 6 mm.
Menge: 5,000 St
Leistungsbereichkatalog: 078

**01.07.0050 Wie vor, jedoch Außendurchmesser 8 mm;**
*** EP-Aufgliederung gefordert
*** wie Position 01.07.0040
STLB-Bau 2026-04 078
Außendurchmesser 8 mm
Menge: 5,000 St
Leistungsbereichkatalog: 078

**01.07.0060 Wie vor, jedoch Außendurchmesser 12 mm;**
*** EP-Aufgliederung gefordert
*** wie Position 01.07.0040
STLB-Bau 2026-04 078
Außendurchmesser 12 mm
Menge: 5,000 St
Leistungsbereichkatalog: 078

**01.07.0070 Wie vor, jedoch Außendurchmesser 16 mm;**
*** EP-Aufgliederung gefordert
*** wie Position 01.07.0040
STLB-Bau 2026-04 078
Außendurchmesser 16 mm
Menge: 5,000 St
Leistungsbereichkatalog: 078

**01.07.0080 T-Stück Kupfer AD 6mm**
*** EP-Aufgliederung gefordert
*** Bezugsbeschreibung
STLB-Bau 2026-04 078
T-Stück als Kapillarlötfitting DIN EN 1254-1, aus Kupfer, für Kältemittelleitung, Außendurchmesser 6 mm.
Menge: 5,000 St
Leistungsbereichkatalog: 078

**01.07.0090 Wie vor, jedoch Außendurchmesser 8 mm;**
*** EP-Aufgliederung gefordert
*** wie Position 01.07.0080
STLB-Bau 2026-04 078
Außendurchmesser 8 mm
Menge: 5,000 St
Leistungsbereichkatalog: 078

**01.07.0100 Wie vor, jedoch Außendurchmesser 12 mm;**
*** EP-Aufgliederung gefordert
*** wie Position 01.07.0080
STLB-Bau 2026-04 078
Außendurchmesser 12 mm
Menge: 5,000 St
Leistungsbereichkatalog: 078

**01.07.0110 Wie vor, jedoch Außendurchmesser 16 mm;**
*** EP-Aufgliederung gefordert
*** wie Position 01.07.0080
STLB-Bau 2026-04 078
Außendurchmesser 16 mm
Menge: 5,000 St
Leistungsbereichkatalog: 078

*Hinweis: Befestigungsmaterial*

**01.07.0120 Rohrschelle Stahl verz L bis 0,5m DN8**
*** EP-Aufgliederung gefordert
*** Bezugsbeschreibung
STLB-Bau 2026-04 042
Rohraufhängung als Rohrschelle, aus verzinktem Stahl, mit schalldämmenden Einlagen, Anforderungen entsprechend DIN 4109-1, Länge Aufhängung bis 0,5 m, Befestigung mit Gewindestäben, mit bauaufsichtlich zugelassenen Dübeln, einschl. Bohrarbeiten, Rohr aus nichtrostendem Stahl, DN 8.
Menge: 30,000 St
Leistungsbereichkatalog: 042

**01.07.0130 Wie vor, jedoch Rohraufhängung; DN 12;**
*** EP-Aufgliederung gefordert
*** wie Position 01.07.0120
STLB-Bau 2026-04 042
Rohraufhängung
DN 12
Menge: 30,000 St
Leistungsbereichkatalog: 042

**01.07.0140 Wie vor, jedoch Rohraufhängung; DN 20;**
*** EP-Aufgliederung gefordert
*** wie Position 01.07.0120
STLB-Bau 2026-04 042
Rohraufhängung
DN 20
Menge: 30,000 St
Leistungsbereichkatalog: 042

**01.07.0150 Dachdurchführung Medienleitung DN 250**
*** EP-Aufgliederung gefordert
Dachdurchführung Medienleitung DN 250
Dachdurchführung Flachdach, Anschlussmanschette, Rückstau bis Wassersäule 2 Meter, zwei abnehmbare Bögen 87,3°
beständig gegen UV-/IR-Strahlung, Niederschlag, Temperatur, Ozon,
Menge: 8,000 St

**01.07.0160 Verlegung der Leitungen im Außenbereich .**
Verlegung der Leitungen im Außenbereich .
 - Installationskanal mit Deckel, feuerverzinkt B-400 mm H-100
Rationelle gelochte Installationskanal mit Deckel, aus feuerverzinktem Stahl, zur UV- und wetterbeständigen  Blechstärke 1 mm. Durchgängige Holmlochung für Verbinder- und Zubehörmontage. Lochung im Rinnenboden für Mittenabhängung mit Gewindestangen.

Einschl. zugehöriger Bodenkonsole/ Schwingungsdämpfersockel,aus SBR-Kautschukgranulat mit eingearbeitete Alu-Profilschiene, geeignet für Außenanwendungen bei Temperaturen zwischen -40 °C bis +80 °C, max.
Menge: 20,000 m

**01.07.0170 Brandschutztechnische Abschottung von gedämmten**
*** Bezugsbeschreibung
Brandschutztechnische Abschottung von gedämmten Kältemittelleitungen mittels zugelassenem Bandagen- oder Manschettensystem für nichtbrennbare Rohrdämmungen. Ausführung entsprechend allgemeiner Bauartgenehmigung des Herstellers. Feuerwiderstandsklasse EI90/S90. Einschließlich sämtlicher Nebenleistungen, Kennzeichnung und Dokumentation. Abrechnung je Durchführung.
Rohrdimension 8 mm
Menge: 4,000 St

**01.07.0180 Rohrdimension 12 mm**
*** wie Position 01.07.0170
Menge: 6,000 St

**01.07.0190 Rohrdimension 16 mm**
*** wie Position 01.07.0170
Menge: 6,000 St

#### Abschnitt 01.08 Stundenlohnarbeiten und Sonstiges

**01.08.0010 Obermonteur/-in sämtliche Kosten/Zuschläge**
*** EP-Aufgliederung gefordert
*** Bezugsbeschreibung
STLB-Bau 2025-10 091
Stundenlohnarbeiten durch Obermonteur/-in
der Verrechnungssatz für die jeweilige Arbeitskraft umfasst sämtliche Aufwendungen wie Lohn- und Gehaltskosten, Lohn- und Gehaltsnebenkosten, Zuschläge, lohngebundene und lohnabhängige Kosten, sonstige Sozialkosten, Gemeinkosten, Wagnis und Gewinn.
Menge: 20,000 h
Leistungsbereichkatalog: 091

**01.08.0020 Wie vor, jedoch Stundenlohnarbeiten durch Monteur/-in;**
*** EP-Aufgliederung gefordert
*** wie Position 01.08.0010
STLB-Bau 2025-10 091
Stundenlohnarbeiten durch Monteur/-in
Menge: 30,000 h
Leistungsbereichkatalog: 091

**01.08.0030 Wie vor, jedoch Stundenlohnarbeiten durch Helfer/-in;**
*** EP-Aufgliederung gefordert
*** wie Position 01.08.0010
STLB-Bau 2025-10 091
Stundenlohnarbeiten durch Helfer/-in
Menge: 30,000 h
Leistungsbereichkatalog: 091

**01.08.0040 Beistellen Personal Probebetrieb Gebäude-Anlagenautomation**
*** EP-Aufgliederung gefordert
*** Bezugsbeschreibung
STLB-Bau 2026-04 063
Beistellen von Personal für den Probebetrieb der Gebäude- und Anlagenautomation, Vergütung des Sachverständigen durch gesonderten Vertrag.
Menge: 20,000 h
Leistungsbereichkatalog: 063

**01.08.0050 Wie vor, jedoch der Wärmeversorgungsanlagen;**
*** EP-Aufgliederung gefordert
*** wie Position 01.08.0040
STLB-Bau 2026-04 063
der Wärmeversorgungsanlagen
Menge: 8,000 h
Leistungsbereichkatalog: 063

**01.08.0060 Wie vor, jedoch für die Sachverständigenabnahme; der raumlufttechnischen Anlagen;**
*** EP-Aufgliederung gefordert
*** wie Position 01.08.0040
STLB-Bau 2026-04 063
für die Sachverständigenabnahme
der raumlufttechnischen Anlagen
Menge: 10,000 h
Leistungsbereichkatalog: 063

**01.08.0070 Aufbauen fahrbares Gerüst Stahlrohr 1,5kN/m2 1Lage H 2m**
*** EP-Aufgliederung gefordert
*** Bezugsbeschreibung
STLB-Bau 2025-10 001
Aufbauen fahrbares Gerüst,
Stahlrohrkupplungsgerüst DIN 4420-3, Lastklasse 2 (1,5 kN/m2), eine genutzte Gerüstlage, Höhe der obersten Gerüstlage 2 m, im Gebäude.
Menge: 3,000 St
Leistungsbereichkatalog: 001

**01.08.0080 Wie vor, jedoch Umsetzen; Länge des waagerechten Transportweges im Mittel über 25 bis 50 m;**
*** EP-Aufgliederung gefordert
*** wie Position 01.08.0070
STLB-Bau 2025-10 001
Umsetzen
Länge des waagerechten Transportweges im Mittel über 25 bis 50 m
Menge: 3,000 St
Leistungsbereichkatalog: 001

**01.08.0090 Wie vor, jedoch Abbauen;**
*** EP-Aufgliederung gefordert
*** wie Position 01.08.0070
STLB-Bau 2025-10 001
Abbauen
Menge: 3,000 St
Leistungsbereichkatalog: 001

**01.08.0100 Verzinkter Profilstahl als Sonderkonstruktion von Stütz-, Hänge-**
Verzinkter Profilstahl als Sonderkonstruktion von Stütz-, Hänge- und Tragkonstruktion. Die Konstruktionen sind nach den statischen Erfordernissen dimensioniert. Schnittkanten und Schweißnähte sind mit Zink nachzuarbeiten. Ungeschützte Kanten und Gewindestangen sind so weit wie möglich abzulängen und gemäß UVV mittels passenden Kunststoffstopfen zu sichern.
Menge: 500,000 kg

**01.08.0110 Kernbohrung Stahlbeton Durchm. 150-200mm T 25-30cm nicht schadstoffbelastet Geräteeinsatz mgl. Stoffe**
*** EP-Aufgliederung gefordert
*** Bezugsbeschreibung
STLB-Bau 2025-10 084
Kernbohrung, Untergrundfläche senkrecht, aus Stahlbeton, Normalbeton, Bohrdurchmesser über 150 bis 200 mm, Bohrtiefe über 25 bis 30 cm, einschl. Lösen des Bohrkerns aus dem Gefüge, nicht schadstoffbelastet,
Abfall ist nicht gefährlich, Wichte des Abbruchstoffes DIN EN 1991-1-1 24 kN/m3,
Geräteeinsatz ist möglich, max. Gesamtgewicht bis 0,2 t, Ausführung staubarm TRGS 559, ohne Wasserfreisetzung, Ausführung innerhalb des Bauwerks,
aufgenommene Stoffe sammeln, ohne Zerkleinerung, im Behälter des AN lagern, Behältergröße über 0,05 bis 0,1 m3, auf LKW des AN laden, transportieren, entsorgen, zum Lager oder zur Anlage nach Wahl des AN, Abfallschlüssel nach AVV (Abfallverzeichnis-Verordnung) 170904 gemischte Bau- und Abbruchabfälle, Mengenermittlung nach Aufmaß,
Vergütung der Entsorgung übernimmt AN.
Menge: 5,000 St
Leistungsbereichkatalog: 084

**01.08.0120 Wie vor, jedoch Bohrdurchmesser über 100 bis 150 mm;**
*** EP-Aufgliederung gefordert
*** wie Position 01.08.0110
STLB-Bau 2025-10 084
Bohrdurchmesser über 100 bis 150 mm
Menge: 5,000 St
Leistungsbereichkatalog: 084

**01.08.0130 Wie vor, jedoch Bohrdurchmesser über 100 bis 150 mm;**
*** EP-Aufgliederung gefordert
*** wie Position 01.08.0110
STLB-Bau 2025-10 084
Bohrdurchmesser über 100 bis 150 mm
Menge: 5,000 St
Leistungsbereichkatalog: 084

**01.08.0140 Kernbohrung KS Durchm. 150-200mm T 17,5-20cm nicht schadstoffbelastet Geräteeinsatz mgl. Stoffe**
*** EP-Aufgliederung gefordert
*** Bezugsbeschreibung
STLB-Bau 2025-10 084
Kernbohrung, Untergrundfläche waagerecht, Bohrkern ist gegen Absturz zu sichern, aus Mauerwerk aus Kalksandstein, Bohrdurchmesser über 150 bis 200 mm, Bohrtiefe über 17,5 bis 20 cm, einschl. Lösen des Bohrkerns aus dem Gefüge, nicht schadstoffbelastet,
Abfall ist nicht gefährlich, Werte gemäß Ersatzbaustoffverordnung 2023 sind eingehalten, Charakterisierung gemischter Bauschutt Klasse RC-1 nach EBV 2023, Anlage 1, Tabelle 1, Wichte des Abbruchstoffes DIN EN 1991-1-1 15 kN/m3, Arbeitshöhe bis 3,5 m über der Standfläche des hierfür erforderlichen Gerüstes,
Geräteeinsatz ist möglich, max. Gesamtgewicht bis 0,2 t, Ausführung staubarm TRGS 559, ohne Wasserfreisetzung, Ausführung innerhalb des Bauwerks,
aufgenommene Stoffe sammeln, ohne Zerkleinerung, im Behälter des AN lagern, Behältergröße über 0,05 bis 0,1 m3, auf LKW des AN laden, transportieren, entsorgen, zum Lager oder zur Anlage nach Wahl des AN, Abfallschlüssel nach AVV (Abfallverzeichnis-Verordnung) 170102 Ziegel, Mengenermittlung nach Aufmaß,
Vergütung der Entsorgung übernimmt AN.
Menge: 5,000 St
Leistungsbereichkatalog: 084

**01.08.0150 Wie vor, jedoch Bohrdurchmesser über 100 bis 150 mm;**
*** EP-Aufgliederung gefordert
*** wie Position 01.08.0140
STLB-Bau 2025-10 084
Bohrdurchmesser über 100 bis 150 mm
Menge: 5,000 St
Leistungsbereichkatalog: 084

**01.08.0160 Wie vor, jedoch Bohrdurchmesser über 50 bis 100 mm;**
*** EP-Aufgliederung gefordert
*** wie Position 01.08.0140
STLB-Bau 2025-10 084
Bohrdurchmesser über 50 bis 100 mm
Menge: 5,000 St
Leistungsbereichkatalog: 084

**01.08.0170 Durchbruch herstellen Mauerwerk KS 1000-1500cm2 T 20-25cm 15kN/m3 Geräteeinsatz mgl. laden LKW AN nicht schadstoffbelastet**
*** EP-Aufgliederung gefordert
Durchbruch herstellen, Untergrundfläche senkrecht, aus Mauerwerk aus Kalksandstein, ohne Bekleidungen und Beschichtungen, Einzelöffnung über 1000 bis 1500 cm2, Tiefe über 20 bis 25 cm, Hilfsschnitte werden nicht gesondert vergütet, Wichte des Abbruchstoffes DIN EN 1991-1-1 15 kN/m3,  Ausführung innerhalb des Bauwerks, Ausführung in allen Geschossen, Arbeitshöhe bis 2 m,
aufgenommene Stoffe sammeln und entsorgen
Abfall ist nicht gefährlich, nicht schadstoffbelastet, Zuordnung Z 0 (uneingeschränkter Einbau),
Menge: 30,000 St

**01.08.0180 Durchbruch schließen Durchdringungen Mörtel M5 300-400cm2 T 15-20cm**
*** EP-Aufgliederung gefordert
*** Bezugsbeschreibung
STLB-Bau 2026-04 012
Durchbruch schließen, Ausführung in Wandfläche, mit Durchdringungen,
mit Mörtel M 5, Querschnitt über 300 bis 400 cm2, Gesamtquerschnitt Durchdringungen über 150 bis 200 cm2, Tiefe über 15 bis 20 cm, Arbeitshöhe bis 3,5 m.
Menge: 15,000 St
Leistungsbereichkatalog: 012

**01.08.0190 Wie vor, jedoch mit Mineralwolle;**
*** EP-Aufgliederung gefordert
*** wie Position 01.08.0180
STLB-Bau 2026-04 012
mit Mineralwolle
Menge: 60,000 St
Leistungsbereichkatalog: 012

**01.08.0200 Revisionsunterlagen**
Alle Unterlagen sind in deutscher Sprache 2 -fach in Papier vor Ort in Papier (DIN A4-Ordner) sowie zusätzlich digital im pdf- und DWG-Format auf einer CD und digitalen Datenträger abzugeben. Die Ordner erhalten ein Rückenschild mit Nennung der Baumaßnahme, Kurzangabe des jeweiligen Ordnerinhaltes sowie fortlaufende Nummerierung Ordner X/ Anzahl gesamt.
1) Anlagenbeschreibung
Der Aufbau der Gesamtanlage sowie deren Einzelkomponenten sind mit den wesentlichen Anlagendaten und allen Funktionen im Überblick darzustellen.

2) Herstellerunterlagen
Zur Auflistung der notwendigen Information aller eingebauten Komponenten:
- Technische Unterlagen für Anlagen, Ventilaotren, Brandschutz, Schottungen, Schalldämper, Volumenstromregeler, Luftauslässe, Geräte
- Gerätekarten (Bestandsliste) einschl. Herstellerliste und Typenliste

3) Bedienungsanweisung
Zur Einweisung des Personals. Sie muss auch nicht fachkundigem Personal die korrekte Bedienung und Wartung der Anlage für den normalen Betrieb erlauben und im Störungsfall die erforderlichen Maßnahmen zur Beseitigung unmittelbarer Gefahren sowie die Wege zur zielbewussten Suche der Störungsursache und zur Beseitigung einfacher Störungen erläutern.
Dazu gehören:
- Wartungsliste nach VDMA
- Bedienungsanleitungen
-  Liste mit Gewährleistungszeiten
-  Ersatzteillisten
- Störungsbeseitigung vgl. Fehlersuchlisten

4) Dokumentationen
Dazu gehören:
- Abnahmeprotokoll
- Protokoll über die Einweisung des Betriebspersonal
- Bescheinigung über die Dichtheitsprüfungen

5) Revisionspläne
Dem anlagentechnischen Auftragsumfang entsprechend, sind die zur Verfügung gestellten Planungsunterlagen und Berechnungen beizufügen.
Die Anlagenkomponenten sind in den Revisionsplänen mit üblichen komponentenspezifischen Leistungsdaten (z.B.  Durchflussmengen, elektrische Anschlussleistungen, regelungstechnischen Angaben, Fabrikats- und Typangaben, Abmessungen) zu versehen.
Einrichtungen zum Medientransport sind mit Dimensionen, Durchflussmengen, Gefälleangaben und sonstigen erforderlichen spezifischen Angaben zu kennzeichnen.
Im Einzelnen sind folgende Revisionsunterlagen zu liefern:
- Grundrisspläne als Bestandszeichnung mit eingetragenen Installationen, farbig im Maßstab 1:50
- Strang- und Anlagenschemata, farbig
- Berechnungen
Menge: 1,000 St

**01.08.0210 Schulung AnzTeilnehmer 6 St**
*** EP-Aufgliederung gefordert
STLB-Bau 2025-10 070
Schulung des Bedienungspersonals
Anzahl der Teilnehmer '6' St,
Dauer Schulung/Einweisung '4' h, vor Ort, die durchgeführte Schulung wird protokolliert.
Menge: 1,000 St
Leistungsbereichkatalog: 070

**01.08.0220 wiederh. Einweisg AnzTeilnehmer 4 St**
*** EP-Aufgliederung gefordert
STLB-Bau 2025-10 070
Wiederholte Einweisung des Bedienungspersonals
Anzahl der Teilnehmer '4' St,
Dauer Schulung/Einweisung '4' h, vor Ort, die durchgeführte Einweisung wird protokolliert.
Menge: 1,000 St
Leistungsbereichkatalog: 070

**01.08.0230 Informationsaustausch**
*** EP-Aufgliederung gefordert
STLB-Bau 2025-10 040
Information zur Gebäudeautomation an den AN der MSR übergeben und fortschreiben, die Informationen werden mit den AN der beteiligten Leistungsbereiche abgestimmt und bearbeitet nach Bauzeitenplan, die Informationsunterlagen bestehen aus Grund- und Verfahrensfließschemata, Funktionsbeschreibungen und Funktionslisten DIN EN ISO 16484-3 sowie einem Übersichtsplan mit Standorten für Bedienung, Informationsschwerpunkte, Schaltschränke und Stationen der Automations- und Managementebene, für Anlagen der technischen Gebäudeausrüstung gemäß Einzelbeschreibung, die Abstimmung umfasst Benutzeradress-System, Anlagenkonfiguration der Gebäudeautomation, betriebstechnische Daten und Funktionen der Anlagenbauteile, Messorte und Anordnung der Messwertgeber, Funktionen, Parameter und Einstellwerte, Bildschirmdarstellungen, Art und Text der Stör- und Fehlermeldungen, Schnittstellenprotokoll und projektspezifische Daten, Wartungsintervalle, Informationen für die GA-Managementebene, Verknüpfungen/Kopplungen mit Anlagen und Automationsebenen anderer AN, Anschlussbedingungen von AN anderer Gewerke, die Abstimmung wird von allen Beteiligten bestätigt.
Menge: 1,000 St
Leistungsbereichkatalog: 040

**01.08.0240 Funktionsmessung**
*** EP-Aufgliederung gefordert
STLB-Bau 2026-04 040
Funktionsmessung für RLT-Anlage DIN 18379, alle Messwerte werden dokumentiert und in einem Soll-Istvergleich zusammengestellt, die
Druckdifferenz luftseitig bei folgenden Bauelementen 'variable Volumenstromregler'

der Luftvolumenstrom bei allen Bauelementen, die Luftvolumenstromverteilung in den Luftleitungen aller Anlagen, die Luftvolumenstromverteilung an den Luftdurchlässen, die Lufttemperatur in allen Räumen, die
Raumluftgeschwindigkeit in vom AG bestimmten Räumen, Anzahl '6'

der
Schalldruckpegel in vom AG bestimmten Räumen, Anzahl '6'

die zum Nachweis von Funktionen und Verteilung erforderlichen Hilfsmittel (z. B. Rauchproben) stellt der AN, die Messgeräte sind vom AN zur Verfügung zu stellen.
Menge: 1,000 St
Leistungsbereichkatalog: 040

**01.08.0250 GA-Verkabelg auf Beschriftung/Bezeichnung Gerät**
*** EP-Aufgliederung gefordert
STLB-Bau 2026-04 070
Prüfung der von anderen AN installierten GA-Verkabelung, auf Beschriftung/Bezeichnung von Gerät, Kabel, Klemme, gemäß Verbindungsplänen/-tabellen, der mechanischen Befestigung, für alle von anderen AN angeschlossenen GA-Bauteile des Bieters, gemäß ausgeschriebenem Leistungsumfang, zwischen Schaltschränken mit Automationseinrichtungen und den elektrischen Motoren, mit Prüfprotokoll.
Menge: 40,000 St
Leistungsbereichkatalog: 070

**01.08.0260 Bezeichnungsschild mehrschichtig Kunststoff H 40mm B 100mm Schildträger Spannband**
*** EP-Aufgliederung gefordert
STLB-Bau 2025-10 042
Bezeichnungsschild, Farbe und Beschriftung nach Angaben des AG, aus mehrschichtigem Kunststoff, Beschriftung 2-zeilig, gedruckt, rechteckig, Höhe 40 mm, Breite 100 mm, Befestigung mit Schildträger aus verzinktem Stahl, Halter und Spannband.
Menge: 30,000 St
Leistungsbereichkatalog: 042

**01.08.0270 Durchführung einer "Hygiene-Erstinspektion durch**
*** Pauschalposition
Durchführung einer "Hygiene-Erstinspektion durch
qualifiziertes Fachpersonal gem. VDI 6022 Blatt 1,
Kategorie A und unter Hinzunahme einer Hygienfachkraft
im Rahmen der Abnahme. Die Erstinspektion beinhaltet
folgende Tätigkeiten;

-Festlegung und Markierung der Probeentnahmeorte
 (Bis zu 10 Stellen in Zentrale und 5 Stellen
dezentral) für die Hygienkontrollen im
 Rahmen der Wartung und der weiteren
 Hygieninspektionen.

-Prüfung der Umsetzung aller  Anforderungen der
 aktuell gültigen Fassung des VDI 6022
 hinsichtlich Ausführung

-Festlegung des Umfangs weiterer Hygieneinspektionen

-Erweiterte Sichtprüfung der RLT-Anlagen auf
 Hygienmängel

-Durchführung aller mikrobiologischen Untersuchungen
 und Auswerungen

-Dokumentation
Menge: 1,000 psch

**01.08.0280 Nachweisunterlagen und Produktdeklaration BNB-Zertifizierung**
*** Pauschalposition
Für alle verwendeten Baustoffe und Produkte müssen die notwendigen  Nachweise zu den Inhaltsstoffen bereitgestellt werden.
Alle Materialien oder Produkte sind vom Auftragnehmer 4 Wochen vor der Bestellung/ Materialdisposition bezüglich ihrer Inhaltstoffe und Eigenschaften durch geeignete Nachweisdokumente zu deklarieren und vom BNB -Koordinator freigeben zu lassen.
Alle Dokumente sind digital zur Verfügung zu stellen, dafür wird vom BNB- Koordinator eine Austauschplattform bereitgestellt (Think Projekt).

Folgende Leistungen sind einzukalkulieren:
- Einreichung der verwendeten Produkte wie beschrieben in
"Allgemeine BNB-Anforderungen"
- Dokumentation in digitaler Form Produkte wie beschrieben in
"Allgemeine BNB-Anforderungen"
Menge: 1,000 psch
